# Kurt-Schumacher-Straße - Fahrbahnerneuerung
Angebotsaufforderung (GAEB 90, DA83)
DV-Nummer: 4.6-2026
Währung: EUR

## Straßenbauarbeiten
Datum: 12.05.26

*Hinweis*
Es gelten die nachfolgenden allgemeinen Hinweise.

0. Allgemeine Hinweise zur Ausschreibung

Die Stadt Lünen schreibt hiermit die Fahrbahnerneuerung
der Kurt-Schuhmacher-Straße zwischen Münsterstraße und
Lippebrücke aus.

Für die Maßnahme gelten die nachfolgenden allgemeinen
Hinweise.

1. Beschreibung der örtlichen Verhältnisse und des
Bauablaufs

Der Bauablauf hat sich jeweils unbedingt der möglichst
umfangreichen Zufahrtsmöglichkeit und Zugänglichkeit
der
angrenzenden Einfahrten und Zugänge unterzuordnen. Die
Bauabläufe sind daher so zu planen, dass eine
durchgängige
Erschließung gewährleistet ist. Sollte es während der
verschiedenen Phasen der Verkehrssperrungen- und
Regelungen für die angebundenen Anlieger zu
Beeinträchtigungen kommen, sind diese
Beeinträchtigungen
durch eine frühzeitige Anwohnerinformation zu
minimieren.
Hierzu gehört auch die Information der über
entsprechende
Handzettel. Die Kosten für diese Aufwendungen sind
einzukalkulieren.

Die Bauabwicklung erfolgt in festgelegten
Bauabschnitten.
Die während der Bauzeit für die einzelnen Maßnahmen
geplanten Verkehrsführungen sind an den jeweiligen
Stellen
im Leistungsverzeichnis beschrieben.

2. Zufahrten, Baustelleneinrichtungs- und Lagerfläche

Die zur Versorgung/Abfuhr benutzten Verkehrswege
innerhalb
und außerhalb der Baustelle sind vom AN von
Verschmutzung
freizuhalten. Im Bedarfsfall hat eine tägliche
Reinigung zu
erfolgen.

Durch den Baustellenverkehr und zur Zwischenlagerung in
Anspruch genommene Flächen sind zu reinigen bzw.
wieder in
den ursprünglichen Zustand zu versetzen.

Die exakten Maßnahmen und der Umfang der Sperrungen und
Umleitungen sind jeweils mit dem zuständigen
Ordnungsamt
und der Polizei der Stadt Lünen abzustimmen.

Die entsprechenden Pläne sind vom AN zu erstellen und
zur
Genehmigung vorzulegen. Der Antragsteller muss explizit
erklären, dass der Antrag im Namen der Abteilung 4.6
gestellt
wird. Dabei ist auch der verantwortliche Auftraggeber
der
Abteilung 4.6 anzugeben.

Besondere Flächen für die Baustelleneinrichtung und als
Lagerfläche können vom Auftraggeber nicht zur Verfügung
gestellt werden. Es bleibt dem AN überlassen sich
geeignete
Lagerflächen für die jeweilige Bauzeit anzupachten.

Temporäre Lagerflächen innerhalb der Baustelle sind
mit einem
zwei Meter hohen Bauzaun zu sichern. Die Elemente sind
gegen Umkippen zu sichern und untereinander zu
verschrauben. Die Fläche ist sorgsam zu behandeln und
nach
dem Räumen der Baustelleneinrichtung und des Lagers
wieder
in einem ordnungsgemäßen Zustand zurückzuversetzen.
Beschädigungen an der Oberfläche sind zu reparieren,
Verschmutzungen sind zu entfernen.

3. Müllabfuhr

Die Müllabfuhr ist gemäß dem Abfallkalender der Stadt
Lünen
jederzeit zu gewährleisten. Können die Müllfahrzeuge
baustellenbedingt die Grundstücke nicht anfahren, so
hat der
AN die entsprechenden Müllbehälter in der Baustelle zu
transportieren. Eine gesonderte Vergütung erfolgt
einmal
Pauschal für die gesamte Baumaßnahme.

4. Leitungen im Baugelände / Versorgungsanlagen

Der AN hat sich jeweils rechtzeitig vor Baubeginn mit
den
zuständigen Versorgungsträgern in Verbindung zu setzen
und
sich nach Lage, Art und Umfang der Anlagen zu
erkundigen und
einweisen zu lassen.

Bei der Durchführung der Baumaßnahmen sind die
Weisungen
der Leitungseigentümer zu beachten.
Erforderlichenfalls ist eine
Aufsicht bei der zuständigen Stelle anzufordern. Eine
Einweisung durch den AG findet nicht statt.

Alle Maßnahmen zum Schutz der vorhandenen Leitungen hat
der AN im Einvernehmen mit den Leitungseigentümern und
in
deren Auftrag zu treffen.

Der AN hat die entsprechenden Versorgungsträger
rechtzeitig
zu veranlassen, die an die Oberfläche tretenden
Armaturen
(Schieberkappen, Hydranten u.ä.) der neuen Straßenhöhe
anzupassen.

Für alle Schäden, die auf die Durchführung der
Bauarbeiten
zurückzuführen sind, haftet der AN eigenverantwortlich.

5. Eigenüberwachungsprüfungen

Vor Beginn der Maßnahmen sind für die ungebundenen
Oberbauschichten jeweils die entsprechenden
Eignungsnachweise unaufgefordert vorzulegen,
insbesondere für die Pflasterbettung.

Erforderliche Baustoffprüfungen sind vom AN
eigenverantwortlich durchzuführen.

Der AN hat alle vorgeschriebenen Eigenüberwachungsprüfungen auf seine Kosten durchzuführen.

Der AN hat jeweils den geforderten Verdichtungsgrad,
das
geforderte Verformungsmodul oder die aufgrund von
Probeverdichtungen mit dem AG vereinbarten Werte
schriftlich
nachzuweisen. Die in den Technischen Vorschriften (ZTV
E-StB
und ZTV SoB-StB) für die Auf- und Hinterfüllung, den
Untergrund und die ungebundenen Tragschichten als
Eignungsprüfung geforderten Nachweise der erzielten
Verdichtung sind dem AG mit den dazugehörigen
Versuchsprotokollen unverzüglich nach Durchführung der
Versuche zu übergeben. Die Standorte der durchgeführten
Versuche sind in einer Übersichtsskizze einzutragen.
Zur
Ausführung der Versuche muss ein in der
Untersuchungsmethodik der Bodenmechanik geschulter
Techniker des AN zur Verfügung stehen. Die geplante
Durchführung der Eigenüberwachungsprüfung (Nachweis der
erzielten Verdichtung) ist dem AG rechtzeitig vor der
Durchführung der Versuche (mind. 24 Std. vorher)
bekannt zu
geben, damit die Bauüberwachung des AG sich an der
Versuchsdurchführung beteiligen und das
Versuchsprotokoll
gegenzeichnen kann.

Die Verdichtungsnachweise zählen nach den Technischen
Vorschriften zu den Eigenüberwachungsprüfungen des AN
und
werden nicht gesondert vergütet. Die Kosten für die
erforderlichen Kontrollprüfungen sind in die
entsprechenden
Positionen mit einzurechnen.

6. Kontrollprüfungen des Auftraggebers

Sollten die gemäß den für die Herstellung des
jeweiligen
Gesamtbauwerks anzuwendenden Fachnormen, Richtlinien
und
Zusätzlichen Technischen Vorschriften erforderlichen
Eignungs-
oder Eigenüberwachungsprüfungen nicht rechtzeitig
vorliegen,
so ist der AG berechtigt entsprechende
Kontrollprüfungen an
Stelle der nicht erbrachten Eignungs- oder
Eigenüberwachungsprüfungen zu Lasten des AN
durchzuführen. Der AG behält sich vor, jederzeit
zusätzliche
Kontrollprüfungen jeder Art auf seine Kosten
durchzuführen.
Werden die erforderlichen Werte nicht erreicht, trägt
der
Auftragnehmer die Kosten der Kontrollprüfungen.

7. Lieferumfang

Alle für die Fertigstellung der ausgeschriebenen
Arbeiten
notwendigen Materialien, Geräte und Nebenleistungen
sind vom
AN beizubringen und in der entsprechenden Position zu
kalkulieren. Alle Positionen verstehen sich
einschließlich der
Lieferung sämtlicher Materialien, sofern das
Leistungsverzeichnis nichts anderes aussagt.

8. Vermessungstechnische Angaben und Prüfungen

Die Höhenlage und die Führung der Straßen jeweils
bleiben im
Wesentlichen erhalten. Es ist vorgesehen, dass jeweils
das
vorhandene bzw. ursprünglich vorhandene
Oberflächenprofil
wieder hergestellt wird. Der Unternehmer hat
dementsprechend
jeweils vor dem Rückbau der bestehenden Anlagen alle
für die
Neuerrichtung relevanten Punkte lage- und höhenmäßig
vermessungstechnisch zu sichern und im Zuge der
Bauausführung entsprechend zu verwenden. Sollten für
die
Ausführung relevante Absteckpunkte verlorengehen, hat
der AN
diese eigenverantwortlich und auf seine Kosten
wiederherzustellen.

Die Absteckung und Sicherung sämtlicher Bauwerksstoffe
gehören zu den Leistungen des Unternehmers.
Absteckungen
und sonstige Vermessungsarbeiten sind vom AN so
rechtzeitig
bekanntzugeben und durchzuführen, dass sich die
örtliche
Bauüberwachung des AG daran beteiligen kann oder die
Ergebnisse ohne Behinderung der Bauarbeiten nachprüfen
kann. Für die Nachprüfung hat der AN die erforderlichen
Arbeitskräfte und Geräte zu stellen. Die Kosten
hierfür sind in
den entsprechenden Positionen einzurechnen. Der AN
bleibt für
die Richtigkeit seiner Vermessungsarbeiten voll
eigenverantwortlich.

9. Vorhandene Grenzsteine

Vorhandene vorgefundene bzw. angezeigte Grenzsteine
sind
vom AN kostenlos durch rot gekennzeichnete Holzpfähle
zu
markieren und während der Bauzeit zu schützen. Infolge
der
Bauarbeiten beschädigte oder in der Lage veränderte
bzw.
ausgerissene Grenzpunkte sind vom öffentlich bestellten
Vermessungsingenieur auf Kosten des Auftragnehmers
wieder
ordnungsgemäß herzustellen. Vorgefundene Messpunkte
dürfen ohne Genehmigung der Stadt Lünen nicht entfernt
werden.

10. Bauaufsicht

Der AN muss zur Leitung der Baustellen einen
sachverständigen Bauleiter bestellen. Dieser ist
ausreichend zu
bevollmächtigen, so dass er den Baubetrieb
verantwortlich
führen kann. Wenn er nicht uneingeschränkt befugt ist,
für und
gegen den AG, Bedingungen einzugehen, muss nach
Aufforderung des AG binnen 24 Stunden ein derartiger
Bevollmächtigter zur Verfügung stehen.

11. Haftung

Der AN hat alle zur Sicherung der Baustellen
erforderlichen
Maßnahmen unter voller eigener Verantwortung zu
treffen. Er
haftet für sämtliche aus der Unterlassung solcher
Maßnahmen
dem AG oder Dritten erwachsenen unmittelbaren oder
mittelbaren Schäden und verpflichtet sich, den AG von
allen
gegen ihn erhobenen Ansprüchen, die auf ungenügender
Sicherung der Baustelle beruhen, in vollem Umfange
freizustellen. Der AG trifft im Verhältnis zum AN
keinerlei eigene
Sicherungspflicht und zwar unbeschadet der im Übrigen
vorbehaltenen Bauleitung. Der Auftragnehmer ist
verpflichtet,
während der Auftragsdauer eine ausreichende
Haftpflichtversicherung zu unterhalten und sichert
dies dem
Auftraggeber mit Angebotsabgabe zu. Der Auftraggeber
hat das
Recht auf Nachprüfung. Er hat das Recht zur sofortigen
Entziehung des Auftrages gemäß § 8 Ziffer 3 VOB/B,
falls der
Auftraggeber dem Verlangen auf Vorlage der
Versicherungsunterlagen nicht nachkommt, oder falls der
Auftragnehmer bezüglich seiner Versicherung unrichtige
Angaben gemacht hat.

Der AN verpflichtet sich, alle gesetzlichen,
polizeilichen und
sonst erforderlichen Maßnahmen zur Sicherung zu
treffen.

Der Bieter verpflichtet sich, auf den Baustellen die
Unfallverhütungsvorschriften genauestens zu beachten
und
einzuhalten, bei Errichtung der Bau- und maschinellen
Anlagen
nach bestem Wissen für die Sicherheit des Betriebes zu
sorgen,
nach den örtlichen Verhältnissen notwendige
Anordnungen und
Schutzvorrichtungen zu treffen und zweckmäßige
Verbesserungen zur Verhütung von Unfällen einzuführen.

Der Bieter verpflichtet sich, seine Belegschaft in
regelmäßigen
Zeitabständen nachdrücklich auf die Gefahren im
Baubetrieb
hinzuweisen und zu belehren. Bei eventuell eintretenden
Unfällen wird der Auftraggeber und die Bauleitung
unverzüglich
informiert und ihnen eine Unfallanzeige vorgelegt.

In Übereinstimmung mit § 4 der Baustellenverordnung
überträgt
der AG dem AN mit der Beauftragung der
Gesamtbaumaßnahme die Aufgabe, die erforderlichen
Maßnahmen nach §2 und §3 Abs. 1 Satz 1 der
Baustellenverordnung vom 10.Juni 1998 zu treffen. Der
AN hat
demnach u.a. rechtzeitig vor dem Baubeginn einen oder
mehrere geeignete Koordinatoren zu bestellen, sobald
hierzu
die gesetzliche Erfordernis besteht. Es ist dem AN
freigestellt,
ob damit ein eigener Mitarbeiter des AN betraut oder
ob vom
AN ein entsprechend sachkundiges Fachbüro beauftragt
wird.
Vor der Bestellung des oder der Koordinatoren durch
den AN ist
dieser dem AG zu benennen. Sollten beim AG begründete
Zweifel über dessen oder deren Eignung bestehen, kann
der
AG verlangen, dass der AN einen oder mehrere andere
Koordinatoren bestellt.

Sofern ein Sicherheits- und Gesundheitsschutzplan
erforderlich
ist, ist dem AG eine Ausfertigung des von dem oder den
Koordinatoren ausgearbeiteten Sicherheits- und
Gesundheitsschutzplans vor Baubeginn zu übergeben.
Anpassungen des Sicherheits- und Gesundheitsschutzplans
sind jeweils unmittelbar nach deren Erarbeitung dem AN
zu
übergeben. Die Arbeit des oder der Koordinatoren ist
von
diesen fortlaufend zu dokumentieren. Die Dokumentation
ist
dem AG auf Verlangen vorzulegen und mit der Abnahme des
Gesamtbauwerks komplett zu übergeben.

12. Arbeits- und Gesundheitsschutz

Der AN ist verpflichtet, alle erforderlichen Vorgaben
der
Arbeitsstättenverordnung (ArbStättV) einzuhalten.

Der Auftragnehmer verpflichtet sich die Forderungen
aus den
einschlägigen Regelwerken des Arbeitsschutzes
einzuhalten.
Hierzu gehören das Arbeitsschutzgesetz, die UVV
"Grundsätze
der Prävention" sowie insbesondere die UVV C 22 der BG
Bau
mit dem Titel "Bauarbeiten".

Der Auftragnehmer versichert dem Auftraggeber eine
aktuelle
Gefährdungsbeurteilung für die durchzuführenden
Arbeiten zu
erstellen und seine Mitarbeiter vor Aufnahme der
Arbeiten zu
unterweisen. Verfügt der AN nicht selbst über die
entsprechenden Kenntnisse, hat er sich fachkundig
beraten zu
lassen. Die Durchführung der Gefährdungsbeurteilung
ist zu
dokumentieren, die sich daraus ergebenden Maßnahmen
sind
durchzuführen.

Der AN hat Toiletten- und Waschräume bereitzustellen.
Bei
Arbeiten auf Baustellen mit wenigen Beschäftigten sind
Waschgelegenheiten und abschließbare Toiletten
ausreichend.

Der AN hat unentgeltlich zu dulden und zu ermöglichen,
dass
die Toiletten von den Mitarbeitern der übrigen vom AG
beauftragten Unternehmen sowie von sonstigen
Projektbeteiligten genutzt werden.

13. Tagesberichte

Die täglichen Bauleistungen, der Personal- und
Geräteeinsatz
sowie die angelieferten und eingebauten Materialien
sind in
Tagesberichten aufzuführen und diese der Bauleitung am
folgenden Arbeitstag zu übergeben. Auf dem Tagesbericht
muss die Witterung und die Temperatur eingetragen
werden.

14. Technische Ausführung

Für die Ausführung der Arbeiten gelten die bei der
Auftragsvergabe gültige VOB, die einschlägigen
gesetzlichen
Bestimmungen sowie die anzuwendenden Richtlinien und
DIN-Normen.

Wenn nicht gesondert in den Positionen darauf
hingewiesen ist,
hat der Bieter die höhenmäßige Anpassung der
Straßeneinbauten in die entsprechende Oberbauposition
einzurechnen. Alle Einbauteile müssen den jeweiligen
für den
Verkehr freigegebenen Verkehrsflächen angepasst sein.

Anzuwendende TL, ZTV und TP

Die Technischen Lieferbedingungen (TL) und Technischen
bzw.
Zusätzlichen Technischen Vorschriften (ZTV) sowie die
Technischen Prüfbedingungen (TP) sind, sofern die
gültige
Fassung nachstehend oder an anderer Stelle im
Bauvertrag
nicht angegeben ist, in der 3 Monate vor Ablauf der
Angebotsfrist gültigen Fassung maßgebend. In
Zweifelsfällen ist
der AG zu befragen.

- TL Gestein - StB - ZTV E - StB - ZTV A - StB
- TL SoB - StB - ZTV SoB - StB - TP SoB - StB
- TL Bitumen
- TL Asphalt - StB - ZTV Asphalt - StB - TP Asphalt -
StB
- TL Beton - StB - ZTV Beton - StB - TP Beton - StB
- TL Plaster - StB - ZTV Pflaster - StB - TP Pflaster
- StB
- TL Fug - StB - ZTV Fug - StB - TB Fug - StB
- ZTV SA

Gemäß §4 Nr.2 und §13 Nr.1 VOB/B sind DIN-Normen als
anerkannte Regeln der Technik zu beachten.

Sonstige Vorschriften und vertragliche Hinweise

- alle einschlägigen ATV-Arbeits-, Hinweis und
Regelblätter

- alle aktuellen Änderungen und Ergänzungen der
Technischen
Regelwerke wie z.B. die "Änderungen und Ergänzungen des
Technischen Regelwerkes Asphaltstraßen" vom 08. August
2012 gemäß dem Rundschreiben Straßenbau Nr. 11/2012 des
BMVBS

- Richtlinien für die Absicherung der Baustelle (RSA)
sowie die
zusätzliche technischen Vertragsbedingungen ZTV-SA Auf
Abschnitt 1.5 g - Benennung eines "Verantwortlichen"
sowie aus
Abschnitt 3.7 *Überwachung, Unterhaltung und
Reinigung* der
RSA wird besonders verwiesen.

- Ablagerungsstellen

Die Beschaffung von Ablagerungsstellen für nicht
wiederverwendbare Stoffe, z.B. Bodenmassen und
Straßenbaustoffe (Abfall), ist Sache des AN, sofern
hierzu in
einzelnen Positionen des Leistungsverzeichnisses keine
andere
Angabe gemacht wird. Vorgenannte Materialien sind im
Einvernehmen mit der zuständigen Unteren Abfallbehörde
des
Kreises Unna zu beseitigen. Hierbei sind insbesondere
das
Abfallbeseitigungsgesetz mit Ausführungsgesetz und das
Naturschutzgesetz sowie die Verordnung über die
Abfallbeseitigung im Gebiet des Regierungsbezirks in
der
jeweils gültigen Fassung zu beachten.

Vor der Beseitigung dieser Stoffe ist dem AG gegenüber
der
Nachweis über die erfolgte Regelung mit der zuständigen
Abfallbeseitigungsbehörde zu erbringen.

15. Aufmaße / Berechnung der Leistung

Für die Abrechnung ist vom AN für jede Maßnahme ein
eigener
Lageplan als Abrechnungs- und Bestandszeichnung
anzufertigen, in den alle Arbeiten entsprechend den
Einzelaufnahmen übersichtlich und prüfbar
zusammengefasst
und eingetragen sind.

Die Abrechnungsgrundlagen sind vom AN so aufzubereiten,
dass sie für die spätere weitere Verwendung durch den
AG für
Abrechnungen nach dem Kommunalabgabengesetz (KAG) und
für den Verwendungsnachweis (Trennung nach
zuwendungsfähigen und nicht-zuwendungsfähigen Kosten)
verwendet werden können. Das bedeutet eine
entsprechende
Kennzeichnung / Zuordnung der Abrechnungspositionen.
Der
entsprechende Aufwand ist in allen Positionen
einzukalkulieren.
Die genaue Form der Rechnungsaufbereitung ist mit dem
Auftraggeber frühzeitig abzustimmen.

Aufzumessen ist die Topografie der Oberflächen aller
neuen
Anlagen mit allen sichtbaren flächen-, strecken- und
stückbezogenen Bauteilen, wie Befestigungen (Asphalt,
Pflaster, Platten, wassergebundene Decke, Grün, etc.),
Einfassungen (Borde, Rinnen, etc.), Einbauten
(Kanaldeckel,
Schieber- und Hydrantenkappen, Poller, Leuchten,
Straßenabläufen, etc.), Baumbestand (inkl.
Baumscheibe),
anderen herausragenden topografischen Objekten,
Gewässern
und Böschungen.

Werden im Zuge der Vermessung Messdifferenzen aufgrund
vorhandener Netzspannungen im amtlichen
Lagefestpunktfeld
festgestellt, so kann das Aufmaß zur Abrechnung
innerhalb
eines eigenen örtlichen Systems vorgenommen werden. Die
Vermessung in einem örtlichen System zu
Abrechnungszwecken bedarf der schriftlichen Zustimmung
des
Auftraggebers.

Das Aufmaß ist Abrechnungsgrundlage zur
Schlussrechnung.
Alle vorherigen während der Bauzeit zu tätigenden
Aufmaße
bleiben hiervon unberührt. Das Aufmaß ist vom
Auftraggeber
und Auftragnehmer anzuerkennen.

Aus den Ergebnissen der vermessungstechnischen
Leistungen
ist ein Abrechnungsplan zu erstellen und digital als
dwg /
dxf-Datei in der Version AutoCAD 2008 und als
PDF-Datei auf
CD-Rom zu übergeben. Der Abrechnungsplan ist 2-fach als
Papierplot (farbig) zu übergeben.

Die für die Mengenermittlung erforderlichen Maße sind
zu
ermitteln und im Abrechnungsplan darzustellen.
Fugendichtungsbänder und Schnittkanten sind unter
Angabe
der Einzellängen nachzuweisen.

Bei elektronischer Bauabrechnung und Lieferung von
digitalen
Abrechnungsdaten sind die Regelungen für die
elektronische
Bauabrechnung (REB) einzuhalten. Die REB- und GAEB
(Gemeinsamer Ausschuss Elektronik im Bauwesen) -
Verfahrensbeschreibungen sind jeweils in der aktuellen
Ausgabe zu beachten.

Die Übergabe von digitalen Abrechnungsdaten erfolgt im
Datenformat DA11 nach REB auf CD-ROM.

In den Abrechnungsplänen sind jeweils die
Positionsnummern
einzutragen.

Für Aufmaß und Abrechnung der Leistungen sind, falls
in den
Vorbemerkungen und Positionen nichts anderes gesagt,
jeweils
die geltenden Technischen Vorschriften und VOB Teil B
und C
maßgebend.

Die vom Unternehmer zu liefernden Baustoffe, die nach
Wiegekarten abgerechnet werden (Schüttgüter), müssen
über
eine amtliche Waage laufen. Die Wiegekarten sind
unmittelbar
nach Anlieferung der Materialien dem Beauftragten des
AG zur
Gegenzeichnung vorzulegen. Bei späterer Abgabe der
Wiegekarte erfolgt für diese Mengen keine Vergütung.

Zusätzlicher Arbeitsraum - z.B. beim Setzen der Rinnen
und
Bordsteine etc. - wird nicht gesondert abgerechnet und
ist daher
in die entsprechenden Positionen mit einzukalkulieren.

16. Lieferscheine und Wiegekarten

Lieferscheine und Wiegekarten werden für die
Abrechnung nur
anerkannt, wenn sie am Tage der Anlieferung von einem
Beauftragten des AG abgezeichnet und diesem sofort
Durchschriften übergeben werden.

*Hinweis*
Die Erneuerung der Fahrbahn der Kurt-Schumacher-Straße
erfolgt zwischen Münsterstraße und Lippebrücke.

Der Abschnitt ist in drei Einzelabschnitte aufzuteilen.

Abschnitt 1 / BA 1:
Westliche Richtungsfahrbahn der Kurt-Schumacher-Straße
von nördlicher Ausbaugrenze Münsterstraße bis zur
südlichen
Ausbaugrenze Lippebrücke einschließlich Engelstraße

Abschnitt 2 / BA 2.1:
Östliche Richtungsfahrbahn der Kurt-Schumacher-Straße
von südlicher Ausbaugrenze Lippebrücke bis zur Kreuzung
Engelswiese (ZOB) einschließlich Merschstraße

Abschnitt 3 / BA 2.2:
Östliche Richtungsfahrbahn der Kurt-Schumacher-Straße
von der Kreuzung Engelswiese (ZOB) bis zur nördlichen
Ausbaugrenze Münsterstraße

Der exakte Bauanfang und das exakte Bauende werden von
der
Bauüberwachung des AG örtlich angezeigt.

Es ist geplant, die Erneuerung der Fahrbahn unter
Vollsperrung
für den Individualverkehr auszuführen.

Die Fahrbahnmarkierung wird größtenteils wie vorhanden
wiederhergestellt. Eine Änderung erfolgt in der
Merschstraße.
Zudem werden die Radfahrstreifen mit einer
Rot-Markierung
hervorgehoben. Vor Baubeginn hat eine Bestandsaufnahme
der
Fahrbahnmarkierung zu erfolgen. Eine gesonderte
Vergütung
erfolgt einmal Pauschal für die gesamte Baumaßnahme.

Die Ausführung der Fahrbahnerneuerung ist mit dem AG
abzustimmen. Die Ausführung der Markierungsarbeiten
erfolgt
unter Vollsperrung und muss vor Verkehrsfreigabe
hergestellt
werden.

### Bereich 01 Baustelleneinrichtung

#### Titel 01.10 Baustelleneinrichtung

**01.10.0010 An- und Abfuhr einer kompletten Baustelleneinrichtung für den AN**
An- und Abfuhr, ab- und aufladen, aufstellen und
abbauen,
ggfs. umbauen aller für die Bauausführung
erforderlichen
Einrichtungen wie Geräte, Maschinen, Bauwagen,
Absperrungen und Beleuchtungen der Baustelle sowie
heranbringen von Wasser, Gas und Strom von den durch
die
Versorgungsträger angegebenen Stellen bis zur
jeweiligen
Anschlussstelle im Bereich der Baustelle.
Die Vorhaltung aller Einrichtungen, Geräte, Maschinen
und
ähnlichem ist in den Einheitspreis der jeweiligen
Position
einzurechnen.
Die geforderte Vergütung für diese Position wird zur
Hälfte bei
der ersten Abschlagzahlung berücksichtigt.
Die Restsumme wird erst nach Abbau und Abfuhr der
gesamten
Baustelleneinrichtung fällig.

Soweit nicht für Bauleistungen das Einrichten der
Baustelle als
besonderer Ansatz enthalten ist, umfasst die Pauschale
die
Vergütung der Baustelleneinrichtung und -betreibung
für alle
Bauteile und Bauleistungen für die gesamte Bauzeit.

Bei der Baustelleneinrichtung ist insbesondere
Rücksicht auf
Personen mit Mobilitätseinschränkung und
Sehbehinderung zu
nehmen.
Menge: 1,000 psch

**01.10.0020 Anliegerinformation erstellen und verteilen**
Anliegerinformation entsprechend der Bauabschnitte
erstellen
und verteilen.
Im Text enthalten sind Angaben über Baubeginn,
Bauablauf,
Bauabschnitte, Sperrungen, zuständige Ansprechpartner
des
AN und AG.
Informationsschreiben sind mit dem AG abzustimmen und
vor
Beginn der Baumaßnahme bzw. der einzelnen Bauabschnitte
an alle Anlieger zu verteilen.
Bei Änderungen der Verkehrsführung, Einschränkungen der
Anlieger usw. sind erneut alle Anlieger zu informieren.
Vergütet wird diese Leistung einmalig für die gesamte
Bauzeit
der Baumaßnahme.
Menge: 1,000 psch

**01.10.0030 Mülltransport während der gesamten Bauzeit**
Müllbehältnisse (Hausmüll, Altpapier, gelber Sack,
Biotonne
etc.) der Anlieger zu einem geeigneten Sammelplatz
gemäß
Baufortschritt befördern. Nach Leerung sind die Tonnen
zurückzustellen. Der Sammelplatz muss für die
Müllabfuhr
ungehindert zu erreichen sein. Die Koordination mit den
Entsorgungsunternehmen obliegt dem AN.

Die Müllabfuhr ist gemäß dem Abfallkalender der Stadt
Lünen
zu gewährleisten.

Die Tonnen sind gemäß der Hausnummern zu kennzeichnen.
Vergütet wird dies einmalig für die gesamte Bauzeit der
Baumaßnahme.
Menge: 1,000 psch

**01.10.0040 Anrampung Einfahrten und Querungsstellen**
Für die jederzeitige Erreichbarkeit aller Hauseingänge
und
Einfahrten sowie zur Gewährleistung der
Barrierefreiheit an
Querungsstellen im Baustellenbereich erforderliche
Anrampungen aus bituminösem Material am Bordstein / an
der
Rinne herstellen.
Die Herstellung erfolgt auf Ölpappe zur späteren,
restlosen
Entfernung des bituminösen Straßenbelags.
Einzurechnen sind die Herstellung, Unterhaltung,
Beseitigung
und Entsorgung, sowie die damit zusammenhängenden
Erschwernisse in drei Bauphasen.
Abrechnung in t.
Menge: 3,000 t

**01.10.0050 Vermessungstechnische Aufnahme des Ausbaubereiches**
Ausbaubereich digital aufmessen und zur
Arbeitsvorbereitung,
Erstellung des Einbaukonzeptes und des Markierungsplans
sowie als Grundlage für die Abrechnung verwenden.
Hinweis zum Datenaustausch mit dem AG:
Georeferenzierung im ETRS89 Lagebezugssystem
Menge: 1,000 psch

**01.10.0060 Wochenendarbeit**
Hier sind alle zusätzlichen Kosten, wie z. B.
zusätzliche Lohnkosten, Gebühren für Ausnahmegenehmigungen, zusätzliche
Kosten für die Asphaltmischanlage, für Annahmestellen
(sämtliche Ausbaumaterialien), Lieferwerken (sämtliche
Einbaumaterialien), zusätzliche Kosten für sämtliche
bereitgestellte
eigene Fahrzeuge/Maschinen und/oder Fremdfahrzeuge,
etc.,
die aufgrund von Wochenendarbeit und Nachtarbeit
anfallen,
einzurechnen.
Zeitraum: Freitag, 20:00 Uhr, bis Montag, 6:00 Uhr
Hinweis:
Vergütung erfolgt nur bei Ausführung von
Asphaltarbeiten mit
Fertigereinsatz (zur Einhaltung der vorgegebenen
Bauzeit)
Menge: 3,000 Stck

### Bereich 02 Verkehrssicherung und Verkehrsführung

*Hinweis*
Die Regelwerke RSA 21 und ZTV-SA 97 sind zu beachten.
Der Befähigungsnachweis gemäß MVAS 99 ist mit dem
Angebot einzureichen.

Für sämtliche Verkehrszeichen und Elemente der
Verkehrssicherung und Verkehrslenkung sind die Kosten für
Vorhaltung,
Wartung und Instandsetzung in die Einheitspreise
einzurechnen, ausgenommen sind gesonderte Vergütungspositionen.

Vorübergehende Markierungen

Beim Aufbringen der Gelbmarkierungen sind die Verlegebedingungen der Hersteller, insbesondere die
spezifischen
Informationen über zugelassene Verlegetemperaturen,
Bedingungen für den Einsatz von Primer, Trocknung der
Asphaltschicht u. dgl., sind zu beachten.
Das Säubern und evtl. Trocknen der Asphaltfläche, das
Einmessen und Vormarkieren sowie temporäre Verkehrssicherungsmaßnahmen zur Durchführung der Markierungsarbeiten sind bei der Preisbildung zu berücksichtigen.

Ortsfeste Plantafeln

Ortsfeste Plantafeln (z. B. Wegweisertafeln), die
aufgrund
baustellenbedingter Änderungen der Verkehrsführung
außer
Kraft gesetzt werden müssen, sind mittels
berührungsfreier
Auskreuzvorrichtungen aus Kunststoff oder Metall,
beklebt mit
Folie Typ 3, gem. DIN 67520 Teil 4, durchzukreuzen.
Die zur Montage / Demontage notwendige Verwendung von
Leitern oder der Einsatz von Hubsteigern (z. B. bei
Schilderbrücken) sowie die temporären Verkehrssicherungsmaßnahmen zur Absicherung der Arbeitsstelle sind bei der
Preisbildung zu berücksichtigen.

Lichtsignalanlagen

Auf-, Um- und Abbau mobiler Lichtsignalanlagen
erfolgen nach
den Erfordernissen des Bauablaufes.

Für die Planung und Berechnung von Lichtsignalanlagen
sind
die jeweils gültigen Richtlinien für
Lichtsignalanlagen zu
beachten. Es dürfen grundsätzlich nur über das
Stromnetz
betriebene kabelgesteuerte Lichtsignalanlagen gem. den
Technischen Lieferbedingungen für transportable
Lichtsignalanlagen, Typ D, eingesetzt werden.
Der Auftragnehmer hat die notwendigen signaltechnischen
Planungen und Berechnungen in rechtzeitiger Abstimmung
mit der zuständigen Verkehrsbehörde durchzuführen.
Die dortigen Auflagen zur Steuerung der Anlage (z. B.
verkehrsabhängige oder tageszeitabhängige Steuerung) sind bei
der
Planung zu berücksichtigen.

Es sind Steuergeräte zu verwenden, mit denen eine
tageszeitabhängige Schaltung von bis zu 5 Signalprogrammen
möglich
ist. Darüber hinaus müssen die Steuergeräte mit einer
Funkuhr
ausgestattet sein, um eine Koordinierung mit
ortsfesten Lichtsignalanlagen zu ermöglichen.

Bei der Kalkulation der Einrichtungen für die
Lichtsignalanlagen
sind bei querenden Verkehrsströmen grundsätzlich
Wiederholungssignale für den Fahrzeugverkehr zu
berücksichtigen.

Die zum Auf-, Um- und Abbau von Lichtsignalanlagen
erforderlichen Verkehrssicherungsmaßnahmen sind in die
Einheitspreise einzurechnen und werden nicht gesondert
vergütet.

Der zum Betreiben der Anlage notwendige Stromanschluss
ist
vom Auftragnehmer selbst herzustellen. Die Stromkosten
sind
in die Einheitspreise einzurechnen.

Das Betreiben sowie die Vorhaltung und Wartung von
mobilen
Lichtsignalanlagen wird im Zeitraum von der
Inbetriebnahme bis
zur endgültigen Außerbetriebnahme (pro Betriebstag)
vergütet.

Der verkehrsabhängige Betrieb sämtlicher während der
Baumaßnahme aufgestellter Lichtsignalanlagen kann mittels
Detektoren gesteuert werden. Damit zusammenhängende
Kosten sind in die entsprechenden Positionen
einzurechnen.

Die verkehrstechnischen Unterlagen und der
Betriebsnachweis
müssen in der Anlage hinterlegt sein.
Die Telefonnummer des Bereitschaftsdienstes muss an der
Lichtsignalanlage sichtbar angebracht sein.

Der Zeitpunkt der In- und Außerbetriebnahme einer
mobilen
Anlage ist zu protokollieren und der zuständigen
Fachabteilung
unverzüglich per Fax bzw. E-Mail anzuzeigen.
Im Zusammenhang mit dem Auf-, Um- oder Abbau mobiler
Anlagen notwendig werdende Maßnahmen an ortsfesten
Lichtsignalanlagen sind rechtzeitig mit den
Fachdienststellen
des Straßenbaulastträgers abzustimmen.
Das Abdecken oder Freimachen von Signalgebern
ortsfester
Lichtsignalanlagen darf ausschließlich durch
autorisierte
Signalbaufirmen vorgenommen werden.

#### Titel 02.10 Verkehrsregelung und -sicherung

**02.10.0010 Verkehrssicherung/Verkehrsregelung**
Sicherung der Baustelle, Umleitung und Regelung des
öffentlichen Verkehrs nach Maßgabe der zuständigen
Straßenverkehrsbehörde mit der erforderlichen Beschilderung,
Gelbmarkierung und Beleuchtung einschließlich
Abtransport,
Vorhaltung, Wartung und Umsetzung der erforderlichen
Gebots-, Verbots-, Hinweisschilder u.s.w. während der
Bauzeit
(7 Tage pro Woche + 24 h Service, einschließlich Sonn-
und
Feiertagszuschläge).

Verkehrssicherung und Verkehrsführung aufbauen, ständig
unterhalten, betreiben und abbauen.

Alle Aufwendungen und Kosten gemäß Baubeschreibung und
Vorbemerkung sind in diese Position einzurechnen. Dazu
zählen insbesondere insbesondere auch die Aufwendungen
für
den Umbau der Verkehrsführung von einer Bauphase zur
nächsten Bauphase.

Ebenfalls in dieser Position enthalten sind sämtliche
Kosten für
die Erstellung und Änderung der erforderlichen
Verkehrsleit-,
Umleitungs- und Beschilderungspläne. Die vorgenannten
Pläne
sind dem AG mindestens 14 Tage vor Baubeginn zur
Genehmigung vorzulegen.
Der Antragsteller muss explizit erklären, dass der
Antrag im
Namen des Fachbereiches Straßenbau gestellt wird.
Dabei ist
auch der verantwortliche Auftraggeber des Fachbereiches
Straßenbau anzugeben.

Einrichtungen zur Verkehrssicherung und
Verkehrsregelung
nach StVO und RSA in Abstimmung mit der
Straßenverkehrsbehörde unter Aufrechterhaltung des Anliegerverkehrs,
einschließlich Einholen der Genehmigungen und Gebühren.

Gestellung aller vollretroreflektierenden
Verkehrszeichen und
der erforderlichen Beleuchtung durch den AN. Zerstörte
bzw.
abhanden gekommene Gegenstände sind sofort zu ersetzen
und werden nicht zusätzlich vergütet.

Zudem sind die Kosten für ggf. erforderliche Änderungen
bzw. Ergänzungen der Baustellenbeschilderung mit
handelsüblichen Verkehrszeichen, die während der Bauzeit vom
AG
zusätzlich angeordnet werden mit einzurechnen (bis 12
VZ).

50 v. H. der Pauschale werden nach betriebsfertigem
Aufbau,
der Rest nach Abbau der Verkehrseinrichtung vergütet.
Menge: 1,000 psch

#### Titel 02.20 Verkehrssicherungseinrichtungen

**02.20.0010 Verkehrszeichen aufstellen und abbauen**
Verkehrszeichen liefern, einschließlich der
Aufstellvorrichtungen
vom Lkw abladen und gemäß des genehmigten Verkehrszeichenplans aufstellen und nach Abschluss der Maßnahme
abbauen, auf Lkw aufladen und abfahren.
Menge: 80,000 Stck

**02.20.0020 Zusatzzeichen montieren und entfernen.**
Zusatzzeichen einschließlich des Befestigungsmaterials
liefern,
vom Lkw abladen und gemäß des genehmigten Verkehrszeichenplans an der Aufstellvorrichtung eines
Verkehrszeichens
montieren und nach Abschluss der Maßnahme demontieren,
auf Lkw aufladen und abfahren.
Menge: 40,000 Stck

**02.20.0030 Maßnahme bezogenes Zusatzzeichen anfertigen**
Maßnahme bezogenes Zusatzzeichen der Größe 2, (z. B.
Zeitzusätze für Halteverbote u. dgl.) nach Angabe der
Straßenverkehrsbehörde anfertigen.
Die Beschriftung erfolgt mit schwarzen Klebefolien
(Schriftzeichen und Piktogramme) auf einem retroreflektierenden
weißen Grundkörper mit schwarzem Rand.
Menge: 40,000 Stck

**02.20.0040 Bake aufstellen und abbauen**
Bake einschließlich der Aufstellvorrichtung vom Lkw
abladen,
gemäß des genehmigten Verkehrszeichenplans aufstellen
und
nach Abschluss der Maßnahme abbauen, auf Lkw aufladen
und
abfahren.
Menge: 120,000 Stck

**02.20.0050 Absperrschranke/VZ 600 aufstellen und abbauen**
Absperrschranke / VZ 600 (Länge 2000 mm; Höhe 1000 mm;
Höhe VZ 250 mm) einschließlich der
Aufstellvorrichtungen
liefern, vom Lkw abladen und nach genehmigten Verkehrszeichenpläne aufstellen, nach Abschluss der Maßnahme
abbauen, auf Lkw aufladen und abfahren.
Für die Absicherung von Arbeitsstellen, Absturzkanten,
Fußgängerführungen u. dgl. sind ausschließlich mobile
Absturzsicherungen mit Blindentastleiste (Höhe 100 mm) gemäß
TL
Absperrschranken zu verwenden.
Der Aufbau und Abbau erfolgt für drei Bauabschnitte.
Menge: 1400,000 m

**02.20.0060 Plantafel aufstellen und abbauen**
Hinweis-, Verschwenkungs-, Überleitungs- oder
Einengungstafel u. dgl. (Größe über 1 m² bis einschließlich 3 m²)
einschließlich der statisch notwendigen
Aufstellvorrichtungen
liefern, vom Lkw abladen und gemäß des genehmigten
Verkehrszeichenplans aufstellen und nach Abschluss der
Maßnahme abbauen, auf LKW aufladen und abfahren.

Die Aufstellorte befinden sich sowohl innerhalb als
auch ausserhalb des Arbeitsstellenbereiches bis ca. 4 km (z.
B. bei weiträumigen Hinweis- oder Umleitungsbeschilderungen o.
dgl.).

Die Beschriftung der Plantafeln wird, soweit es sich
nicht um
reguläre Verkehrszeichen gem. StVO (wie z. B.
Verschwenkungs- und Einengungstafeln u. dgl.) handelt, gesondert
vergütet.

Bauphase 1: 6 Stck
Bauphase 2.1 und 2.2: 6 Stck
Menge: 12,000 Stck

**02.20.0070 Anfertigung einer Plantafel**
Maßnahme bezogene Plantafel (z. B. Überleitungstafeln,
Fahrstreifen- und Verschwenkungstafeln sowie Umleitungs-
und
Wegweisungstafeln u. dgl.) nach Angabe der
Straßenverkehrsbehörde mit voll retroreflektierender Folie
anfertigen, Größe
über 1 m² bis einschließlich 3 m².
Menge: 12,000 Stck

**02.20.0080 Verkehrszeichen abdecken**
Ortsfeste Verkehrszeichen nach den genehmigten
Verkehrszeichenplänen außer Kraft setzen. Dazu die
Verkehrszeichen
mit einer geeigneten, nicht durchscheinenden
Schilderhülle,
o. dgl. abdecken, vorhalten, warten und instand setzen
und
nach Abschluss der Maßnahme wieder entfernen.
Die Verwendung von Klebebändern zur Außerkraftsetzung
von
Verkehrszeichen ist untersagt.
Menge: 20,000 Stck

**02.20.0090 Auskreuzvorrichtung für Hinweistafeln, Aufstellhöhe bis 5 m**
Vorhandene Hinweistafeln, Wegweiser u. dgl., Fläche bis
6,00 m², Aufstellhöhe (UK Tafel) bis 5,00 m,
berührungsfrei mit
geeigneten mobilen Teilauskreuz- oder
Auskreuzvorrichtungen
nach den Vorgaben der Straßenverkehrsbehörde auskreuzen
und nach Abschluss der Maßnahme die Vorrichtungen
wieder
entfernen.
Ausführung:
Drei Bauphasen entlang der Umleitungsstrecken
Menge: 15,000 Stck

#### Titel 02.30 Vorübergehende Markierungen

**02.30.0010 Fahrbahnmarkierung aus gelber Folie (Typ I, P2) herstellen**
Fahrbahnmarkierungen aus gelber Markierungsfolie gem.
TL M
in einer Breite von 12 cm liefern und entsprechend der
genehmigten Verkehrszeichenpläne aufbringen. Nach Abschluss
der
Baumaßnahme die Markierung deckenschonend und rückstandslos entfernen und das anfallende Material
fachgerecht
entsorgen.
Größere Breiten (z. B. für Haltebalken o. dgl.) sind
linear
umzurechnen.

Material:
Markierungsfolie Typ I
Verkehrsklasse P2
Menge: 300,000 m

**02.30.0020 Fahrbahnpfeilzeichen (Typ I, P2) herstellen**
Fahrbahnpfeilzeichen aus gelber Markierungsfolie gem.
TL M
liefern und entsprechend der genehmigten
Verkehrszeichenpläne aufbringen. Nach Abschluss der Baumaßnahme die
Markierung deckenschonend und rückstandslos entfernen
und
das anfallende Material fachgerecht entsorgen.

Material:
Markierungsfolie Typ I
Verkehrsklasse P2
Menge: 20,000 Stck

**02.30.0030 Fahrbahnpfeilzeichen (Typ I, P2), Zusatzpfeil, herstellen**
Fahrbahnpfeilzeichen, Zusatzpfeil, aus gelber
Markierungsfolie
gem.TL M liefern und entsprechend der genehmigten
Verkehrszeichenpläne aufbringen. Nach Abschluss der Baumaßnahme
die Markierung deckenschonend und rückstandslos
entfernen
und das anfallende Material fachgerecht entsorgen.

Material:
Markierungsfolie Typ I
Verkehrsklasse P2
Menge: 5,000 Stck

#### Titel 02.40 Mobile Lichtsignalanlagen

**02.40.0010 Signaltechnische Planung für LSA mit 6 - 9 Signalgruppen erstellen.**
Signaltechnische Planung für eine mobile
Lichtsignalanlage mit
6 bis 9 Signalgruppen in Abstimmung mit der
Straßenverkehrsbehörde erstellen.
Signalzeiten- und -lagepläne anfertigen und der
zuständigen
Fachabteilung zur Prüfung vorlegen.
Von dort angeordnete Änderungen in die entsprechenden
Pläne
einarbeiten.
Die Lichtsignalanlage nach den genehmigten Plänen
programmieren.
Einzurechnen sind bis zu drei nachträgliche Programm-
bzw.
Parameteränderungen, welche innerhalb von 12 Stunden
nach
Aufforderung der Verkehrsbehörde implementiert sein
müssen.

LSA 1: Bauphase 1 Kurt-Schumacher-Str./Engelstraße/Am
ZOB
LSA 2: Bauphase 1 Kurt-Schumacher-Str./Merschstraße
LSA 3: Bauphase 2.2 Kurt-Schumacher-Str./Engelstr./Am
ZOB
Menge: 3,000 Stck

**02.40.0020 Signaltechnische Planung für LSA mit 3 - 5 Signalgruppen erstellen**
Signaltechnische Planung für eine mobile
Lichtsignalanlage mit
3 bis 5 Signalgruppen in Abstimmung mit der
Straßenverkehrsbehörde erstellen.
Signalzeiten- und -lagepläne anfertigen und der
zuständigen
Fachabteilung zur Prüfung vorlegen.
Von dort angeordnete Änderungen in die entsprechenden
Pläne
einarbeiten.
Die Lichtsignalanlage nach den genehmigten Plänen
programmieren.
Einzurechnen sind bis zu drei nachträgliche Programm-
bzw.
Parameteränderungen, welche innerhalb von 12 Stunden
nach
Aufforderung der Verkehrsbehörde implementiert sein
müssen.

LSA 4: Bauphase 2.2 Kurt-Schumacher-Str./Merschstraße
Menge: 1,000 Stck

**02.40.0030 Signalgeber montieren und demontieren**
Signalgeber einschließlich sämtlicher
Aufstellvorrichtungen,
Maste, Ausleger, Befestigungsmaterialien,
Tragekonstruktionen
für die Luftverkabelung u. dgl. liefern und vom Lkw
abladen.
Den Signalgeber an dem nach dem genehmigten Signallageplan aufgestellten Mast montieren und die notwendige
Verkabelung vornehmen und nach Abschluss der Maßnahme
den Signalgeber einschließlich sämtlicher o. g.
Einrichtungen
abbauen, auf Lkw laden und abfahren.
Der Aufwand für notwendige Einmessungen der
Maststandorte
ist bei der Preisbildung entsprechend zu
berücksichtigen.

LSA 1: bis zu 12 Signalgeber
LSA 2: bis zu 10 Signalgeber
LSA 3: bis zu 9 Signalgeber
LSA 4: bis zu 9 Signalgeber
Menge: 40,000 Stck

**02.40.0040 Auf- und Abbau des Steuergerätes für mobile Lichtsignalanlage**
Steuergerät für eine mobile Lichtsignalanlage liefern,
aufstellen,
den elektrischen Stromanschluss herstellen und nach
Beendigung der Baumaßnahme einschließlich
Stromanschluss
wieder abbauen.
Der Stromanschluss ist vom AN in Abstimmung mit dem
jeweiligen Energieversorger selbst zu erstellen. Damit
zusammenhängende Kosten, z. B. für die Einrichtung und
Demontage des
Elektroanschlusses, sind in den Einheitspreis
einzurechnen.
Menge: 4,000 Stck

**02.40.0050 Infrarotdetektor montieren und demontieren**
Infrarotdetektor liefern, an den dafür vorgesehenen
Masten
montieren und verkabeln und nach Abschluss der Maßnahme
Detektor demontieren und abfahren.
Menge: 16,000 Stck

**02.40.0060 Anforderungstaster montieren und demontieren**
Taster für die Anforderung des Fußgängersignals
liefern, an
den dafür vorgesehenen Masten montieren und verkabeln
und
nach Abschluss der Maßnahme Anforderungstaster
demontieren und abfahren.
Menge: 8,000 Stck

**02.40.0070 Zusatzeinrichtungen für mobile LSA**
Mobile LSA mit Zusatzeinrichtungen gemäß TL
transportable
LSA ausstatten. Die Zusatzeinrichtungen umfassen
akustische
und taktile Signalgeber gemäß DIN 32981 (für blinde und
sehbehinderte Fußgehende):
akustische Signalgeber bestehend aus dem Orientierungs-
und dem Freigabesignal
zusätzlicher Anforderungstaster an der Unterseite des
Anforderungsgerätes
Akustische und taktile Signalgeber für Blinde und
Sehbehinderte
gemäß RiLSA in die mobile LSA implementieren.
Menge: 4,000 Stck

**02.40.0080 LSA mit 7 - 15 Signalgebern vorhalten, warten u. betreiben**
Mobile Lichtsignalanlage mit 6 bis 14 Signalgebern (im
Mittel 10
Signalgebern) einschließlich sämtlicher zum Betrieb
der Anlage
erforderlichen Einrichtungen, wie Steuergerät,
Luftverkabelung,
Aufstellvorrichtungen, Infrarotdetektoren,
Anforderungstaster u.
dgl., vorhalten, warten und betreiben.
Die Kosten für die Stromversorgung der
Lichtsignalanlage sind
in den Einheitspreis einzurechnen.
Abgerechnet wird nach linearer Umrechnung der
tatsächlichen
Anzahl der Signalgeber bezogen auf die zur Kalkulation
anzusetzende angegebene mittlere Anzahl der
Signalgeber.
(Beispiel: Ist-Anzahl 12 Signalgeber
Abrechnungs-EP: Angebots-EP x 12 / 10)
Menge: 21,000 d

### Bereich 03 Erdarbeiten

#### Titel 03.10 Aufbruch- und Erdarbeiten

*Hinweis*
Die Ausführung sämtlicher Positionen erfolgt in
unterschiedlich
großen Teilflächen entsprechend der einzelnen
Bauabschnitte.
Kosten, die sich daraus ergeben, sind in die
Einheitspreise der
einzelnen Positionen einzukalkulieren.

Behinderungen, beim Fräsen durch Einbauten wie Schachtabdeckungen, Straßenablauf-Aufsätze, Abdeckungen von
Abzweigkästen und Kabelschächten, Hydranten- und
Schieberkappen in der Fräsfläche, werden in einer gesonderten
Position
vergütet.

Das Fräsen und Aufnehmen von Asphaltflächen zur
Herstellung
einer geraden Anschlusskante ist in die Fräsposition
mit einzukalkulieren und wird nicht gesondert vergütet.

**03.10.0010 Asphalt schneiden bis d = 4 cm**
Asphaltbefestigung im Bereich der Fahrbahnen
abschnittsweise
maschinell in angegebener Dicke für den Anschluss an
den
vorhandenen Asphaltbelag schneiden.
Die Arbeitserschwernisse für das Aufbrechen der
Asphaltbefestigung im Schnittbereich sind in dieser Position
mit
einzurechnen.
Dicke = 4 cm
Bei einer Dicke von über 4 cm erhöht sich der EP
proportional
zur angegebenen Dicke.
Menge: 215,000 m

**03.10.0020 Asphalt schneiden bis d = 12 cm**
Asphaltbefestigung im Bereich der Fahrbahnen
abschnittsweise
maschinell in angegebener Dicke für den Anschluss an
den
vorhandenen Asphaltbelag schneiden.
Die Arbeitserschwernisse für das Aufbrechen der
Asphaltbefestigung im Schnittbereich sind in dieser Position
mit
einzurechnen.
Dicke = 12 cm
Bei einer Dicke von über 12 cm erhöht sich der EP
proportional
zur angegebenen Dicke.
Menge: 175,000 m

**03.10.0030 Asphalt schneiden bis d = 22 cm**
Asphaltbefestigung im Bereich der Fahrbahnen
abschnittsweise
maschinell in angegebener Dicke für den Anschluss an
den
vorhandenen Asphaltbelag schneiden.
Die Arbeitserschwernisse für das Aufbrechen der
Asphaltbefestigung im Schnittbereich sind in dieser Position
mit
einzurechnen.
Dicke = 22 cm
Bei einer Dicke von über 22 cm erhöht sich der EP
proportional
zur angegebenen Dicke.
Menge: 125,000 m

**03.10.0040 Rückschnitt an zuerst eingebauter Fahrbahnseite herstellen**
Asphaltschichten der zuerst eingebauten Fahrbahnseite
beim
Einbau von Walzasphalt "heiß an kalt" an den
Bauabschnittsgrenzen maschinell im Abstand von mindestens 10 cm vom
Bestand senkrecht schneiden.
Die Arbeitserschwernisse für das Aufbrechen der
Fahrbahnbefestigung im Schnittbereich sind in dieser Position
mit
einzurechnen.
Der durch den Rückschnitt verursachte Mehrverbrauch an
eingebautem Asphaltmischgut, die Aufnahme und
Verwertung
des abgetrennten Asphalts und die Säuberung der
Trennfläche
für die Nahtbehandlung bei Binder- und Tragschichten
ist
einzurechnen.
Dicke: 12 cm
Bei abweichenden Dicken wird der EP proportional zur
angegebenen Dicke angepasst.
Rückschnitt:
BA2.1 / BA1
BA2.2 / BA1
BA1 Einmündung Engelstraße
BA2.1 Einmündung Merschstraße
Menge: 90,000 m

**03.10.0050 Asphaltbefestigung, d = 12 - 22 cm, aufnehmen und abfahren**
Asphaltbefestigung aufbrechen, aufnehmen, laden und abfahren. Aufbruchstücke zerkleinern, Kantenlängen bis
40 cm.
Aufbruchgut nach Wahl des AN verwerten.

Fläche = Fahrbahn der Engelstraße
Einschließlich Unterlage = Oberbauschicht
Dicke der Asphaltbefestigung = im Mittel 17 cm
Gesamtaufbruchtiefe über 12 bis 22 cm.

Ausbauasphalt gemäß Analytik:
= 25 mg/kg PAK nach EPA
= 0,1 mg/l Phenolindex

Vorhandene Markierung aus Plastikmasse entsprechend der
kalkulierten Wiederverwendung des Ausbauasphaltes ggfs.
nach Wahl des AN in einem separaten Arbeitsgang
aufnehmen,
verwerten oder entsorgen. Ein etwaiger Mehraufwand für
das
Entfernen der vorhandenen Markierung ist einzurechnen
und
wird nicht gesondert vergütet.
Menge: 370,000 m²

**03.10.0060 Schottertragschicht mit vorhandenem Material regulieren und verdichten**
Vorhandenes ungebundenes Oberbaumaterial nach Aufbruch
und Beseitigung der darüberliegenden
Asphaltbefestigung bis
zu +/- 10 cm mit vorhandenem Material regulieren und
verdichten.
Der Oberflächenaufbruch (bituminöse Befestigung,
Platten,
Pflaster, usw.) wird gesondert vergütet.
Menge: 370,000 m²

**03.10.0070 Ungebundenes Oberbaumaterial abfahren**
Das überschüssige Oberbaumaterial im Zuge der
Herstellung
des Schotterplanums aufladen, abfahren und nach Wahl
den
AN verwerten.
Bereich: Fahrbahn Engelstraße
Zuordnungskriterien:
Einbauklassen = Z 2 gemäß LAGA Bauschutt bzw.
Materialklasse = RC-3 gemäß EBV
Menge: 15,000 t

### Bereich 04 Bord- und Rinnenanlagen

#### Titel 04.10 Bordrinnen

*Hinweis*
Es gelten unter anderem die nachfolgenden Regelwerke
in der
zur Zeit dieser Ausschreibung gültigen Fassung:

DIN 18318 - ATV für Verkehrswegebauarbeiten,
Pflasterdecken, Plattenbeläge
DIN 18503 - Pflasterklinker
DIN EN 1338, 1339, 1341, 1342, 1344 für die Bereiche
Pflaster, Pflasterziegel und Platten
RStO - Richtlinien für die Standardisierung des
Oberbaus
von Verkehrsflächen
ZTV Pflaster-StB - Zusätzliche Technische
Vertragsbedingungen zur Herstellung von
Pflasterdecken
TL Pflaster-StB - Technische Lieferbedingungen für
Bauprodukte zur Herstellung von Pflasterdecken
TL Gestein-StB
MFP 1 - Merkblatt für Flächenbefestigungen mit
Pflasterdecken
M VV - Merkblatt für versickerungsfähige
Verkehrsflächen

Die Pflastersteine sind von der verlegten Fläche aus
mit
fluchtgerechten Fugen in einem gleichmäßigem Verband
mit
ausreichender Fugenbreite zu verlegen. Die Dicke des
Pflasterbettes muss gleichmäßig sein. Ein
Vorverdichten des
Bettungsmaterials ist nicht zulässig.

Unebenheiten der Tragschicht sind vor dem Aufbringen
der
Bettung auszugleichen und standfest zu verdichten. Das
Füllen
der Fugen - ungebundenes Fugenmaterial ist vollkommen
einzufegen, bzw. unter Wasserzugabe einzuschlämmen -
hat
kontinuierlich mit dem Fortschreiten des Verlegens vor
dem
Rütteln zu erfolgen. Nach dem Rütteln sind die Fugen
wieder
dicht aufzufüllen. Einbauten sind höhengleich an die
Pflasterfläche anzuschließen.

Anforderungen an das Bettungs-und Fugenmaterial:

Die Bettung und die Fuge muss so beschaffen sein, dass
diese
dauerhaft wasserdurchlässig und gegenüber der
Tragschicht,
bei Fugen gegenüber der Bettung, ausreichend
filterstabil ist.
Der Einsatz von Kalkstein, Hartkalkstein und
RC-Material als
Bettungs- und Fugenmaterial ist nicht zulässig!

Bettungsmaterial (ungebunden):

D15/d15 >= 1 ; D15/d85 <= 5 ; D50/d 50 <= 25
Durchlässigkeitsbeiwert kf >= 5,4 x 10-5 m/s.
Anforderungen gemäß Zeile 1 der Tabellen 4, 5 und 6 der
TL Pflaster bei Fahrbahnen.
Fließkoeffizient: Ecs 35
Anteil an gebrochener Oberflächen: C 90/3
Widerstand gegen Zertrümmerung SZ-Wert: SZ 26 (für
Gehwege), SZ 18 (für Fahrbahnen)
Widerstand gegen Polieren PSV-Wert: min. PSV 44

Fugenmaterial (ungebunden):

D15/d15 >= 1 ; D15/d85 <= 4 ; D50/d 50 <= 5 ;
Durchlässigkeitsbeiwert kf >= 5,4 x 10-5 m/s.
Anforderungen gemäß Zeile 1 der Tabellen 11, 12 und 13
der TL Pflaster bei Fahrbahnen.
Fließkoeffizient: Ecs 35
Anteil an gebrochener Oberflächen: C 90/3
Widerstand gegen Zertrümmerung SZ-Wert: SZ 26 (für
Gehwege), SZ 18 (für Fahrbahnen)
Widerstand gegen Polieren PSV-Wert: min. PSV 44

Flächenmuster: nach Angabe des AG

**04.10.0010 Arbeitsraum herstellen**
Arbeitsraum durch Fräsen oder Aufbrechen der Asphaltbefestigung (i. M. 25 cm) herstellen.
Arbeitsraum in Fahrbahn vor Pflasterstreifen bzw.
Bordrinne
unterhalb des Fräshorizontes der Deckenerneuerung.
Gesamtaufbruch bis Unterkante Betonfundament.
Pflasterstreifen bzw. Bordrinne.
Breite des Arbeitsraumes 50 cm.
Material der Verwertung nach Wahl des AN zuführen.
Menge: 75,000 m

**04.10.0020 Einreihige Bordrinne regulieren**
Einreihige Rinnenbahn aus Betonpflastersteinen der
Größe
30/30/8 cm und 16/24/14 bzw. 16/16/14 cm in Geraden und
Kurven auf vorhandenem Betonfundament regulieren,
einschließlich Nacharbeiten bzw. Neubetonierung des
Fundamentes mit Beton C 20/25.
Die Fugen mit einer Zement-Sand-Mischung (MV 1:3)
einschlämmen. Die fertige Fläche mit Sand
nachschlämmen,
abkehren und säubern.

Einzellänge: 1 m - 5 m
Menge: 20,000 m

**04.10.0030 Zweireihige Bordrinne 16/24/14 herstellen**
Pflastersteine liefern und als Bordrinne im
Längsverband vor
Bordsteinen profilgerecht auf einem Fundament, d = 20
cm aus
Beton C 20/25 versetzen, Lieferung aller Materialien
sowie
einschließlich aller erforderlichen Erdarbeiten,
Nebenarbeiten
und der notwendigen Zwischentransporte im gesamten
Baustellenbereich.
Die Fugen der Rinnensteine einschließlich der
Längsfuge zum
Bordstein mit einer Zement-Sand-Mischung (MV 1:3)
einschlämmen. Die fertige Fläche mit Sand
nachschlämmen,
abkehren und säubern.
Abgängige Massen wie unbrauchbare Pflastersteine,
Betonabbruch, Boden usw. sind zu laden, abzufahren und nach
Wahl
den AN zu verwerten, einschließlich der
Entsorgungskosten.

Bordrinne: 2-reihig, aus Betonpflastersteinen 16/24/24
cm,
 in Geraden und Kurven über R = 10 m
Breite:  32 cm

Das Versetzen der Rinnensteine erfolgt in mehreren
unterschiedlichen Teillängen, nach Angabe der örtlichen
Bauüberwachung des AG. Kosten, die sich daraus ergeben, sind
in die
Einheitspreise der einzelnen Positionen
einzukalkulieren.

Einzellänge: 1 m - 25 m

Bereich:
- Bauabschnitt 2.1: Brücke bis Einmündung Merschstraße
- als Ersatz für eventuell unbrauchbare Rinnenbahn
30/30/8 cm
Menge: 50,000 m

**04.10.0040 Zweireihige Bordrinne 16/16/14 in Kurven herstellen**
Pflastersteine liefern und als Bordrinne im
Längsverband vor
Bordsteinen profilgerecht auf einem Fundament, d = 20
cm aus
Beton C 20/25 versetzen, Lieferung aller Materialien
sowie
einschließlich aller erforderlichen Erdarbeiten,
Nebenarbeiten
und der notwendigen Zwischentransporte im gesamten
Baustellenbereich.
Die Fugen der Rinnensteine einschließlich der
Längsfuge zum
Bordstein mit einer Zement-Sand-Mischung (MV 1:3)
einschlämmen. Die fertige Fläche mit Sand
nachschlämmen,
abkehren und säubern.
Abgängige Massen wie unbrauchbare Pflastersteine,
Betonabbruch, Boden usw. sind zu laden, abzufahren und nach
Wahl
den AN zu verwerten, einschließlich der
Entsorgungskosten.

Bordrinne: 2-reihig, aus Betonpflastersteinen 16/16/24
cm,
 in Kurven unter R = 10 m
Breite:  32 cm

Das Versetzen der Rinnensteine erfolgt in mehreren
unterschiedlichen Teillängen, nach Angabe der örtlichen
Bauüberwachung des AG. Kosten, die sich daraus ergeben, sind
in die
Einheitspreise der einzelnen Positionen
einzukalkulieren.

Einzellänge: 1 m - 5 m

Bereich:
- Bauabschnitt 2.2: vor Einmündung Münsterstraße
- als Ersatz für eventuell unbrauchbare Rinnenbahn
30/30/8 cm
Menge: 5,000 m

**04.10.0050 Bordrinne aller Art und Größe aufnehmen und entsorgen**
Bordrinne aus Betonpflastersteinen aller Art und Größe
auf
vorhandenem Betonfundament aufnehmen und entsorgen.
Einreihige Rinne = Betonplatten 30/30/8 cm
Einreihige Rinne = Betonpflaster 16/24/14 bzw.
16/16/14 cm
Zweireihige Rinne = Betonpflaster 16/24/14 bzw.
16/16/14 cm
Die Entsorgungsgebühr sowie die erforderlichen
Aufbruch-
und Erdarbeiten sind in diese Postion
miteinzukalkulieren und
werden nicht gesondert vergütet.
Bereich: unbrauchbare Bordrinnen
Einzellänge: 1 m - 5 m
Menge: 55,000 m

**04.10.0060 Pass- und Gehrungsschnitt an Rinnensteinen**
Pass- und Gehrungsschnitt mit Diamanttrennscheibe an
Rinnensteinen aller Art und Abmessung herstellen. Im
Winkel
von 90° bis 135°. Reststücke laden und zu Lasten des AN
abfahren.
Menge: 20,000 Stck

**04.10.0070 Arbeitsraum verfüllen**
Arbeitsraum zwischen Fahrbahn und Pflasterstreifen bzw.
Bordrinne mit Asphalttragschichtmischgut AC 22 T S bis
ca.
12 cm unter OK Fahrbahn vor Einbau der weiteren
Asphaltschichten verfüllen und verdichten.
Materiallieferung, Profilierung des Untergundes und ein
eventueller Mehraufwand sind in den Einheitspreis
einzurechnen.
Menge: 75,000 m

### Bereich 05 Asphaltarbeiten

*Hinweis*
Die Herstellung der Asphaltschichten erfolgt nach den
ZTV
Asphalt-StB.
Bei der Verwendung von Asphaltgranulat gelten die TL
AG-StB.
Die Klassifizierung des Asphaltgranulates nach TL
AG-StB und
die Ermittlung der Zugabemengen gemäß Merkblatt M WA
sind
mit dem Eignungsnachweis vorzulegen.

*Hinweis*
Es gelten unter anderem die nachfolgenden Regelwerke
in der
zur Zeit dieser Ausschreibung gültigen Fassung:

ATV DIN 18317 - Allgemeine Technische Vertragsbedingungen für Bauleistungen Verkehrswegebauarbeiten,
Oberbauschichten aus Asphalt
H AL ABi
AP AC D SP
TL Gestein-StB - Technische Lieferbedingungen für
Gesteinskörnungen im Straßenbau
TL Bitumen-StB - Technische Lieferbedingungen für
Straßenbaubitumen
TL Asphalt-StB - Technische Lieferbedingungen für
Asphalt
im Straßenbau
TP Asphalt -StB - Technische Prüfvorschriften für
Asphalt im
Straßenbau
TL Bitumen-StB - Technische Lieferbedingungen für
Straßenbaubitumen und gebrauchsfertige
polymermodifizierte Bitumen
ZTV Asphalt-StB - Zusätzlich Technische
Vertragsbedingungen und Richtlinien für den Bau von
Fahrbahnbefestigungen aus Asphalt
ZTV BEA-StB - Zusätzliche Technische
Vertragsbedingungen und Richtlinien für die Bauliche
Erhaltung von Verkehrsflächenbefestigungen -
Asphaltbauweisen
Ru VA-StB - Richtlinien für die umweltverträgliche
Verwertung von Ausbaustoffen im Straßenbau
M WA - Merkblatt für die Wiederverwendung von
Asphalt
TL G Asphalt-OB-StB - Technische Lieferbedingungen für
Asphalt im Straßenbau, Teil: Güteüberwachung, Teil:
Ausführung von Oberflächenbehandlungen
ZTV Fug-StB - Zusätzlich Technische Vertragsbedingungen
und Richtlinien für Fugen in Verkehrsflächen
TL Fug-StB - Technische Lieferbedingungen für
Fugenfüllstoffe in Verkehrsflächen
ARS 11/2012 - Allgemeines Rundschreiben Straßenbau Nr.
11/2012, Ergänzungen zur TL Bitumen-StB, TL Asphalt-StB
und ZTV Asphalt-StB

Rechtzeitig vor dem geplanten Einbau ist dem AG der
auf der
Grundlage der Erstprüfung erstellte Eignungsnachweis
vorzulegen. Die Ergebnisse der Eignungsprüfung müssen
rechtzeitig
vor Einbaubeginn vorliegen.

Werden Einbauten (Schachtabdeckungen, Straßenablaufaufsätze, Schieberkappen u.ä.) nach Einbau der
Deckschicht in
ihrer Höhe reguliert, so ist die Fläche rechtwinklig
anzuschneiden und aufzubrechen. Nach dem Regulieren ist der
Aufbruch mit Asphaltbinder bzw. Asphalttragschicht bis
4 cm
unter Oberkante Deckenmaterial zu verfüllen und mit
100 kg/qm
Gußasphalt zu schließen. Die Kosten sind in die
jeweiligen
Positionen des Höhenregulierens einzurechnen.

Falls in den Positionen nichts Gegenteiliges gesagt
wird, sind
sämtliche Nebenarbeiten, Materialien und
Vorhaltekosten in die
Angebotspreise einzukalkulieren.

Die Überprüfung des Einbaugewichtes erfolgt nach vom AG
anerkannten Originalwiegekarten und ggf. nach
Bohrkernen.

Der Soll/Ist-Vergleich ist vom AN kostenlos und
unaufgefordert
vorzulegen.

Erforderlicher Handeinbau beim Fertigereinsatz
(Trompeten,
Inselköpfe, Angleichungen etc.) wird nicht gesondert
vergütet.

Die Verkehrsfreigabe einer frisch eingebauten
Asphaltschicht
darf erst nach einer ausreichenden Abkühlzeit
erfolgen. Die
Abkühlzeit der Deckschicht sollte mindestens 24 Stunden
betragen. In jedem Fall muss zwischen dem Einbau der
Deckschicht und der Verkehrsfreigabe mindestens eine
Nacht
liegen.

Es ist miteinzukalkulieren, dass ein gestaffelter
Fertigereinsatz
und/oder der Fertiger zur Vermeidung von Längsnähten
in der
Hauptstrecke an- und abgebaut werden muss, so dass der
Asphalt in einem Arbeitsgang eingebaut werden kann.

#### Titel 05.10 Vorbereitende Arbeiten

*Hinweis*
Fräsarbeiten sind im Kaltfräsverfahren und
entsprechend der
Hinweise für das Fräsen von Asphaltbefestigungen und
Befestigungen mit teer-/ pechtypischen Bestandteilen
(H FA)
auszuführen.

Im Hinblick auf eine spätere Wiederverwendung des
gewonnenen Fräsgutes ist zuvor eine vorhandene
Fahrbahnmarkierung in einem separaten Arbeitsgang zu
entfernen.

Der beim Fräsen anfallende Fräsasphalt sollte einer
Wiederverwendung auf möglichst hohem Niveau der
Wertschöpfung,
das heißt der Wiederverwendung in Asphaltmischgut,
zugeführt
werden.

Bei Fräsarbeiten von Asphaltbefestigungen sind
grundsätzlich
die Technischen Regeln für Gefahrstoffe, insbesondere
TRGS
517 Tätigkeiten mit potenziell asbesthaltigen
mineralischen
Rohstoffen und daraus hergestellten Zubereitungen und
Erzeugnissen, zu beachten.
Besondere Aufmerksamkeit gilt hier dem Punkt 5.7
"Besondere
Schutzmaßnahmen - Kaltfräsen von Verkehrsflächen".
Die Gesteinsarten Diabas und Basalt sind gemäß Anlage
1 der
TRGS 517 als potentiell asbesthaltig eingestuft.
Das Vorhandensein dieser Gesteinsarten im
Straßenoberbau
kann nicht ausgeschlossen werden. Beim Fräsen der
Straßenbefestigung muss daher, im unmittelbaren Nahbereich der
Fräsen, mit partikelförmigen Gefahrstoffen (z.B.
Asbestfasern)
gerechnet werden.

Für die Fräsarbeiten sind ausschließlich Straßenfräsen
gemäß
den TRGS 717, Pkt. 5.7.2.1 (2) einzusetzen, die über
eine
entsprechende BGI-Zertifizierung verfügen.
Dies gilt für Straßenfräsen ab einer Fräsbreite von
1,0 m.
Die Schutzmaßnahmen sind in die entsprechenden
Leistungspositionen einzurechnen.

Beim Fräsen von Asphaltbefestigungen und Befestigungen
mit
teer-/pechtypischen Bestandteilen sind unbedingt die
Technischen Regelwerke für Gefahrstoffe (TRGS) und hier
insbesondere die Teile 517, 551 und 559 zu beachten.

Teer-/ pechhaltiges Fräsgut ist gesondert aufzubrechen
und
zügig ohne Unterbrechung aufzuladen.

Zur Sicherstellung des Schichtenverbundes vor dem
Aufbringen
der nächsten Schicht, sind nicht fest auf der
Unterlage haftende
Teile durch Nachfräsen zu beseitigen.

Arbeitsbedingte Auflockerungen und Verunreinigungen des
Planums beim Abtrag sind zu beseitigen.

Restflächen in Bereichen von Randeinfassungen und
Einbauten, z.B. Schächten, Schiebern und
Straßenabläufen
sind mit Kleinfräsen oder von Hand nachzuarbeiten.
Dies ist
entsprechenden Positionen einzurechnen.

Anschlusskanten geradlinig, scharfkantig und senkrecht
auf
Frästiefe herstellen.

Unebenheiten der gefrästen bituminösen Fläche dürfen
höchstens 4 mm innerhalb einer 4,00 m langen
Messstrecke in
Längs- und Querrichtung aufweisen.

Beschädigungen an Einfassungen, Abflussrinnen und
Einbauten sind von der AN zu beseitigen. Die
vorgenannten
Arbeiten sind in die Fräspositionen einzurechnen und
werden
nicht gesondert vergütet.

Eine sortenreine Wiederverwertung von Trag-, Binder-
oder
Deckschichtmaterial kann der AG auf Grund
unterschiedlicher
Asphaltbauweisen in der Vergangenheit und damit
verbundenen
schwankenden Schichtdicken innerhalb des
Ausbaubereiches
nicht zusichern.

Bei der Preisbildung ist zu berücksichtigen, dass der
Ausbauasphalt vor einer Wiederverwertung in der
Asphaltmischanlage
weiterer Bearbeitungsprozesse bedarf.

**05.10.0010 Anrampungen aus Asphaltmaterial entfernen**
Keilförmige Übergänge und Anrampungen an Rinnenbahnen
im
Bereich der Fußgängerfurten aus Asphaltmaterial, bis
12 cm
dick, abstemmen oder abfräsen, aufladen und fachgerecht
entsorgen.
Ausführung erfolgt in mehreren Bauphasen und
Bauzwischenzuständen (mittlere Länge: 4 m)
Menge: 32,000 m

**05.10.0020 Asphaltbefestigung bis 12 cm tief fräsen**
Asphalt profilgerecht fräsen, nach Wahl des AN
mehrlagig,
Aufbruch aufnehmen, aufladen und abfahren.
Ausbauasphalt
nach Wahl des AN verwerten.
Anschlusskante geradlinig auf Frästiefe herstellen.
Der Schnittlinienabstand darf maximal 15 mm betragen.

Frästiefe: im Mittel 12 cm
Fläche:  Fahrbahn

Ausbauasphalt gemäß Analytik:
= 25 mg/kg PAK nach EPA
= 0,1 mg/l Phenolindex

Vorhandene Markierung aus Plastikmasse entsprechend der
kalkulierten Wiederverwendung des Ausbauasphaltes ggfs.
nach Wahl des AN in einem separaten Arbeitsgang
aufnehmen,
verwerten oder entsorgen. Ein etwaiger Mehraufwand für
das
Entfernen der vorhandenen Markierung ist einzurechnen
und
wird nicht gesondert vergütet.
Nicht fest auf der Unterlage haftende Teile durch
einen weiteren
Arbeitsgang im Nachgang, durch Fräsen oder nach Wahl
des
AN lösen, aufnehmen, aufladen und abfahren.
Ausbauasphalt
nach Wahl des AN verwerten.
Randbereiche und angrenzende Flächen an
Straßeneinbauten,
die nicht mit der Fräse bearbeitet werden können,
müssen mit
geeignetem Gerät nachgearbeitet werden.
Eventuelle Mehrkosten sind in den Einheitspreis
einzurechnen.
Das Reinigen der gefrästen Flächen mit einer
Kehrmaschine
(bei kleineren Flächen von Hand) ist einzurechnen.
Das anfallende Kehrgut ist fachgerecht zu entsorgen.
Menge: 6050,000 m²

**05.10.0030 Asphaltbefestigung bis 4 cm tief fräsen**
Asphalt profilgerecht fräsen, Aufbruch aufnehmen,
aufladen und
abfahren. Ausbauasphalt nach Wahl des AN verwerten.
Anschlusskante geradlinig auf Frästiefe herstellen.
Der Schnittlinienabstand darf maximal 15 mm betragen.

Frästiefe: im Mittel 4 cm
Fläche:  Fahrbahn

Ausbauasphalt:
= 25 mg/kg PAK nach EPA
= 0,1 mg/l Phenolindex

Vorhandene Markierung aus Plastikmasse entsprechend der
kalkulierten Wiederverwendung des Ausbauasphaltes
ggfs. in
einem separaten Arbeitsgang aufnehmen und nach Wahl des
AN verwerten oder entsorgen. Ein etwaiger Mehraufwand
für
das Entfernen der vorhandenen Markierung ist
einzurechnen
und wird nicht gesondert vergütet.
Randbereiche und angrenzende Flächen an
Straßeneinbauten,
die nicht mit der Fräse bearbeitet werden können,
müssen mit
geeignetem Gerät nachgearbeitet werden.
Eventuelle Mehrkosten sind in den Einheitspreis
einzurechnen.
Das Reinigen der gefrästen Flächen mit einer
Kehrmaschine
(bei kleineren Flächen von Hand) ist einzurechnen.
Das anfallende Kehrgut ist fachgerecht zu entsorgen.
Menge: 480,000 m²

**05.10.0040 Zusätzlicher Fräsgang im Nachgang**
Zusätzlicher Fräsgang im Nachgang zur Beseitigung von
nicht
fest auf der Unterlage haftenden Teilen. Den Aufbruch
aufnehmen, aufladen und abfahren. Ausbauasphalt nach Wahl
des AN
verwerten.

Frästiefe: im Mittel 2 cm
Fläche:  Fahrbahn

Ausbauasphalt gemäß Analytik:
= 25 mg/kg PAK nach EPA
= 0,1 mg/l Phenolindex
Menge: 6530,000 m²

**05.10.0050 Erschwernis infolge Einbauten**
Erschwernis infolge Einbauten, Schächten und Straßenabläufen. Abgerechnet wird je Stück Einbauteil.
Erschwernis beim Fräsen, Aufnehmen von
Oberbauschichten,
Aufsprühen von Bitumenemulsionen, Herstellen von
Asphaltschichten, Herstellen von Fugen sowie Herstellen von
Fahrbahnmarkierungen.
Asphaltbefestigung.
Schieberkappen = 8 Stck
Schächte = 10 Stck
Straßenabläufe = 28 Stck
Kabelschächte = 4 Stck
Menge: 50,000 Stck

**05.10.0060 Erschwernis infolge Einfassungen**
Erschwernis infolge Einfassungen, Borden und Fahrbahnübergängen. Abgerechnet wird die Länge der Einfassung.
Erschwernis beim Fräsen, Aufnehmen von
Oberbauschichten,
Aufsprühen von Bitumenemulsionen, Herstellen von
Asphaltschichten, Herstellen von Fugen sowie Herstellen von
Fahrbahnmarkierungen.
Asphaltbefestigung.
Einfassungen aus Bord- und Rinnensteinen.
Menge: 1120,000 m

**05.10.0070 Erstellen eines Logistik- und Einbaukonzeptes**
Logistik- und Einbaukonzept gemäß ZTV Asphalt-StB
erstellen
und dem Auftraggeber spätestens eine Woche vor dem
Einbaubeginn von Asphaltmischgut zur Kenntnis vorlegen,
welches die Grundlage eines kontinuierlichen
Transport- und
Einbauprozesses darstellt.
Es sind mindestens folgende Angaben erforderlich:
Angabe des Asphaltmischwerkes/der Asphaltmischwerke
(Betreiber, Ort, Nummer des Eignungsnachweises,
Entfernung zwischen Asphaltmischwerk(en) und Baustelle,
vorgesehene Liefermengen)
Umlaufplan zur Anlieferung des Asphaltmischgutes:
Einbauleistung in Tonnen je Stunde je
Asphaltmischgutart
Umlaufzeit der Transportfahrzeuge
Anzahl der Transportfahrzeuge sowie beim Einbau von
Kompakten Asphaltbefestigungen die vorgesehene
Kennzeichnung der Transportfahrzeuge
Anzahl der geplanten Umläufe
Maßnahmen zur Aufrechterhaltung eines kontinuierlichen
Einbauprozesses bei Störungen
Angabe zur eingesetzten Einbau- und Verdichtungstechnik
Angaben zur Dokumentation der Temperaturmessung des
Asphaltmischgutes
Angaben zur Temperaturhomogenisierung des Asphaltmischgutes (Beschickereinsatz oder thermoisolierte
Transportmulden mit Abschiebetechnik)
Darstellung der Einbaubahnen, Nähte, Anschlüsse und
Fugen
in einem Plan unter Zugrundelegung der
Fahrbahnmarkierung
zur Vermeidung der Anordnung von Nähten, Anschlüssen
und
Fugen in Rollspuren oder im Bereich von Markierungen

Die Vergütung erfolgt pauschal für die Gesamtmaßnahme,
die in drei Bauabschnitten auszuführen ist.
Menge: 1,000 psch

#### Titel 05.20 Schichtenverbund, Nähte, Anschlüsse und

**05.20.0010 Verschmutzte Beton- oder asphaltierte Flächen reinigen**
Verschmutzte Beton- oder asphaltierte Flächen mit
Kehrmaschinen (bei kleineren Flächen mit Hand),
ggf. unter Zuhilfenahme von Wasser, gründlich reinigen.
Das Kehrgut aufnehmen, aufladen und fachgerecht
entsorgen.
Menge: 6900,000 m²

**05.20.0020 Reinigen der Unterlage**
Gefräste Unterlage vor dem Ansprühen mit
Bitumenemulsion
mit Wasserhochdruckreinigungsgerät mit rotierenden
Düsen
und Absaugeinrichtung reinigen.
Selbstaufnehmende Kehrmaschine. Letzter Arbeitsgang mit
Wasserhochdruckreinigungsgeräten mit rotierenden Düsen
und sofortiger Absaugung des Schmutz-Wasser-Gemisches.
Anfallendes Kehrgut und Schmutz-Wasser-Gemisch nach
Wahl
des AN verwerten.
Menge: 6530,000 m²

**05.20.0030 Flächen mit ca. 200 bis 300 g/m² polymermodifiziertem Bitumen ansprühen**
Gereinigte Verkehrsflächen der Belastungsklasse 100
bis 3,2
mit ca. 200 bis 300 g/m² polymermodifizierter
Bitumenemulsion
C60BP4-S gleichmäßig und flächendeckend maschinell
ansprühen.
- auf frischer Unterlage K-S-Str. (vor
Deckschichteinbau)
- auf frischer Unterlage Engelstr. (vor
Deckschichteinbau)
- auf frischer Unterlage Engelstr. (vor
Binderschichteinbau)
Menge: 6900,000 m²

**05.20.0040 Flächen mit ca. 300 bis 400 g/m² polymermodifiziertem Bitumen ansprühen**
Gereinigte Verkehrsflächen der Belastungsklasse 100
bis 3,2
mit ca. 300 bis 400 g/m² polymermodifizierter
Bitumenemulsion
C60BP4-S gleichmäßig und flächendeckend maschinell
ansprühen.
- gefräste Unterlage Merschstr. (vor Deckschicheinbau)
- gefräste Unterlage K-S-Str. (vor Binderschichteinbau)
Menge: 6530,000 m²

**05.20.0050 Nahtflanken mit polymermodifiziertem Bitumen heiß anspritzen - Tragschicht 8 cm**
Nahtflanken (Quer- und Längsnähte) und Schnittkanten
der
Asphalttragschichten maschinell, vollflächig und
gleichmäßig
mit polymermodifiziertem Bitumen 25/55-55 A gemäß ZTV
Asphalt-StB heiß anspritzen.
Die Nahtflanke ist beim Walzen mit dem Quetschrad oder
der
Andrückrolle unter einem Winkel von ca. 70 bis 80 Grad
auszubilden. Die neue Kante darf nicht über der Naht der
darunter
liegenden Asphaltschicht liegen. In
Überfahrungsbereichen ist
die Kante bis zum Einbau der Anschlussbahn durch
geeignete
Maßnahmen zu schützen. Dieses ist bei der Preisbildung
zu
berücksichtigen. Flanken und Schnittkanten der
Trennflächen
vorher gründlich reinigen.
Die Position kommt beim bahnenweisen Einbau "heiß an
kalt"
und "neu an alt" zur Anwendung. Es ist darauf zu
achten, dass
die Oberfläche der zuerst eingebauten Bahn im
Nahtbereich
nicht mit Bindemittel verunreinigt wird.
Mindest-Ansprühmenge:  400 g/m
Dicke der Asphalttragschicht:  8 cm
Menge: 50,000 m

**05.20.0060 Nahtflanken mit polymermodifiziertem Bitumen heiß anspritzen - Binder 8 cm**
Nahtflanken (Quer- und Längsnähte) und Schnittkanten
der
Asphaltbinderschichten maschinell, vollflächig und
gleichmäßig
mit polymermodifiziertem Bitumen 25/55-55 A gemäß ZTV
Asphalt-StB heiß anspritzen.
Die Nahtflanke ist beim Walzen mit dem Quetschrad oder
der
Andrückrolle unter einem Winkel von ca. 70 bis 80 Grad
auszubilden. Die neue Kante darf nicht über der Naht der
darunter
liegenden Asphaltschicht liegen. In
Überfahrungsbereichen ist
die Kante bis zum Einbau der Anschlussbahn durch
geeignete
Maßnahmen zu schützen. Dieses ist bei der Preisbildung
zu
berücksichtigen. Flanken und Schnittkanten der
Trennflächen
vorher gründlich reinigen.
Die Position kommt beim bahnenweisen Einbau "heiß an
kalt"
und "neu an alt" zur Anwendung. Es ist darauf zu
achten, dass
die Oberfläche der zuerst eingebauten Bahn im
Nahtbereich
nicht mit Bindemittel verunreinigt wird.
Mindest-Ansprühmenge:  400 g/m
Dicke der Asphaltbinderschicht:  8 cm
Menge: 230,000 m

**05.20.0070 Nahtflanken mit polymermodifiziertem Bitumen heiß anspritzen - Binder 6 cm**
Nahtflanken (Quer- und Längsnähte) und Schnittkanten
der
Asphaltbinderschichten maschinell, vollflächig und
gleichmäßig
mit polymermodifiziertem Bitumen 25/55-55 A gemäß ZTV
Asphalt-StB heiß anspritzen.
Die Nahtflanke ist beim Walzen mit dem Quetschrad oder
der
Andrückrolle unter einem Winkel von ca. 70 bis 80 Grad
auszubilden. Die neue Kante darf nicht über der Naht der
darunter
liegenden Asphaltschicht liegen. In
Überfahrungsbereichen ist
die Kante bis zum Einbau der Anschlussbahn durch
geeignete
Maßnahmen zu schützen. Dieses ist bei der Preisbildung
zu
berücksichtigen. Flanken und Schnittkanten der
Trennflächen
vorher gründlich reinigen.
Die Position kommt beim bahnenweisen Einbau "heiß an
kalt"
und "neu an alt" zur Anwendung. Es ist darauf zu
achten, dass
die Oberfläche der zuerst eingebauten Bahn im
Nahtbereich
nicht mit Bindemittel verunreinigt wird.
Mindest-Ansprühmenge:  300 g/m
Dicke der Asphaltbinderschicht:  6 cm
Menge: 50,000 m

**05.20.0080 Schmelzbares Bitumenfugenband an senkrechter Kante einbauen**
Senkrecht hergestellte Kante an Asphaltdeckschichten
(Schnittkanten) reinigen, ggf. trocknen, mit vom Hersteller
des Fugenbandes vorgeschriebenem Voranstrich gut deckend
streichen
und trocknen lassen.
Schmelzbares Bitumenfugenband, entsprechend der ZTV
Fug-
StB, 10 mm breit, an der zu verklebenden Seite mit
einem
Gasbrenner leicht anschmelzen und mit einem erwärmten
Spachtel vollflächig an den Kanten fest andrücken.
Das Fugenband ist so einzubauen, dass es die
Anschlusshöhe
um 5 mm überragt. Das verlegte Fugenband darf vor dem
Einbau der Asphaltdeckschicht nicht überfahren werden
und ist
im Bedarfsfall durch geeignete Maßnahmen zu sichern.
Dieses ist bei der Preisbildung zu berücksichtigen.
Abmessung: 40 x 10 mm
Menge: 190,000 m

**05.20.0090 Schmelzbares Bitumenfugenband an Straßeneinbauten einbauen.**
Senkrechte Ränder von Einbauteilen, z. B. Kabelschachtabdeckungen Schieberkappen, Hydrantenkappen, Schachtabdeckungen, usw., mit einer Drahtbürste von Rost und
Verschmutzung reinigen, ggf. trocknen, mit vom
Hersteller des
Fugenbandes vorgeschriebenem Voranstrich gut deckend
streichen und trocknen lassen. Schmelzbares
Bitumenfugenband, entsprechend der ZTV Fug-StB, 10 mm breit, an
der zu
verklebenden Seite mit einem Gasbrenner leicht
anschmelzen
und mit einem erwärmten Spachtel vollflächig an den
Kanten
fest andrücken.
Das verlegte Fugenband darf vor dem Einbau der
Asphaltdeckschicht nicht überfahren werden und ist im Bedarfsfall
durch
geeignete Maßnahmen zu sichern.
Dieses ist bei der Preisbildung zu berücksichtigen.
Die Höhe des Fugenbandes richtet sich nach der Höhe der
Asphaltdeckschicht.
Abmessung: 40 x 10 mm
Menge: 40,000 m

**05.20.0100 Fuge an Randeinfassungen herstellen**
Anschluss an Randeinfassungen aus Beton oder Einbauten
durch Schneiden als Fuge gemäß ZTV Fug-StB und TL
Fug-StB ausbilden.
Aufweiten durch geradliniges und scharfkantiges
Schneiden.
Den Schneidschlamm während des Schneidens aufnehmen
und entsorgen. Die Fugenflanken von losen Bestandteilen
reinigen, Fuge säubern und trocknen.
Das Aufbruchgut aufladen und fachgerecht entsorgen.
Voranstrich auf die gereinigten, trockenen Fugenflanken
aufbringen.
Den Fugenraum mit heiß verarbeitbarer, bitumenhaltiger,
thermoplastischer Fugenmasse (vorwiegend plastisch
eingestellt) verfüllen.
Angrenzende Bauteile vor Verschmutzung schützen.

Fugenspalttiefe: 40 mm
Fugenspaltbreite: 10 bis 15 mm
Voranstrich:  systemverträglicher Primer
Fugenmasse: Typ N2 gemäß TL Fug-StB und
  DIN EN 14188-1

Einzellängen:  unterschiedlich

Die Ausführung erfolgt in drei Bauabschnitten.
Menge: 1120,000 m

**05.20.0110 Gitter zur Asphaltbewehrung liefern und einbauen**
Gitter zur Asphaltbewehrung, aus hochmodulen Polyestergarnen bestehend aus einem ultraleichtem Vliesstoff
aus Polypropylen, oder gleichwertiger Art, liefern, und nach
Angaben
des Herstellers in Asphaltschichten im Bereich von
alten und
neuen Quer- und Längsaufbrüchen bzw. nach Angaben des
AG
plan- und faltenfrei einbauen, einschließlich aller
Anpassungs-
und Schneidearbeiten, insbesondere im Bereich von
Einbauten.
Der Verbundstoff muss komplett mit einer
bitumenhaltigen
Beschichtung (Bitumenanteil mind. 60 %) ummantelt sein.
Einschließlich Vorbereitung der Unterlage und
Ansprühen mit
polymermodifizierter Bitumenemulsion gemäß
Einbauanleitung
des Herstellers.

HUESKER - Typ HaTelit C 40/17 oder
S&P Reinforcement - Typ S&P Carbophalt G oder
gleichwertiger Art.

Hersteller/Typ:
'......................................................
...................................'

Die Flächen sind vor dem Überbauen gemeinsam mit dem AG
aufzumessen.

Der Einbau erfolgt in mehreren Einzelflächen,
einschließlich
Zuschnitt vor Ort.
Menge: 200,000 m²

#### Titel 05.30 Herstellen von Asphalttragschichten

*Hinweis*
Die Herstellung von Asphalttragschichten aus
Asphaltbeton
erfolgt nach den ZTV Asphalt-StB.

Eignungsnachweis:
Der Eignungsnachweis für das Material gemäß ZTV
Asphalt-
StB ist rechtzeitig vor Lieferung vorzulegen. Mit dem
Eignungsnachweis ist auch die
Konformitätserklärung/Leistungserklärung
des Asphaltherstellers einzureichen.

Abrechnung:
Die Abrechnung erfolgt nach Einbaugewicht. Die
erreichten Einbaugewichte der Einzelschichten sind mit Wiegescheinen
nachzuweisen. Zusammen mit den Wiegescheinen ist eine
Zusammenstellung der Wiegescheine für die jeweilige
Tagesleistung
zu übergeben, aus der ersichtlich ist, in welchen
Teilabschnitten
das Mischgut der Einzelschicht eingebaut wurde.
Der Nachweis erfolgt grundsätzlich anhand der durch die
Kontrollprüfungen nachgewiesenen Raumdichte am
Marschallprobekörper (MPK) und den aufgemessenen Flächen.
Ansonsten gilt die durch den Eignungsnachweis
ermittelte
Raumdichte (MPK).

Einbaubedingungen:
Sofern in den Vorbemerkungen zum Leistungsverzeichnis
keine
anderen Angaben enthalten sind, ist grundsätzlich
davon auszugehen, dass der Asphalteinbau unter Verkehr sowie
spur- und
abschnittsweise zu erfolgen hat.
Der Handeinbau im Bereich von Straßeneinbauten,
Zwickelflächen, Einmündungen und dergleichen ist bei der
Preisbildung
zu berücksichtigen und wird nicht gesondert vergütet.

Der Einbau erfolgt "heiß an heiß" durch mehrere
gestaffelt
arbeitende Straßenfertiger in gesamter Fahrbahnbreite
unter Vollsperrung.

**05.30.0010 Asphalttragschicht, AC 22 T S, d = 8 cm, herstellen**
Asphalttragschicht aus Asphaltbeton nach ZTV
Asphalt-StB in
Verkehrsflächen der Belastungsklassen Bk100, Bk32,
Bk10 und
Bk3,2 in gleichmäßiger Dicke herstellen, einschließlich
Lieferung gemäß TL Asphalt-StB.

Einbaudicke: 8,0 cm
Material:  AC 22 T S
Bindemittel:  [30/45 // 35/50 VL]

Die Abrechnung erfolgt nach Einbaugewicht.

Die Mitverwendung von Asphaltgranulat ist bis zu einer
Zugabemenge von maximal 30 M.-% zulässig.

Der Einbau erfolgt auf einer Unterlage unterhalb der
Asphaltbefestigung.
Menge: 370,000 m²

**05.30.0020 Asphalttragschicht, AC 22 T S, in Kleinflächen von Hand einbauen**
Asphalttragschicht aus Asphaltbeton nach ZTV
Asphalt-StB in
Verkehrsflächen der Belastungsklassen Bk100, Bk32,
Bk10 und
Bk3,2 zur Beseitigung von Schadstellen, zum
Profilausgleich
oder zur Oberflächenwiederherstellung von
Leitungsgräben und
sonstigen Aufbrüchen in unterschiedlicher Einbaudicke
und/
oder kleinen Flächen von Hand herstellen,
einschließlich der
Lieferung gemäß TL Asphalt-StB.

Material:  AC 22 T S
Bindemittel:  [30/45 // 35/50 VL]

Die Abrechnung erfolgt nach Einbaugewicht.

Die Mitverwendung von Asphaltgranulat ist bis zu einer
Zugabemenge von maximal 30 M.-% zulässig.

Die Einbauflächen und Einbaudicken sind vom
Auftragnehmer
im Zuge der Asphaltarbeiten zusammen mit dem
Auftraggeber
aufzumessen, so dass ein entsprechender Nachweis der
Einbaumenge möglich ist.
Die Anlieferung von Kleinmengen in thermoisolierten
Transportbehältern ist bei der Preisbildung zu berücksichtigen.
Menge: 30,000 t

#### Titel 05.40 Herstellen von Asphaltbinderschichten

*Hinweis*
Die Herstellung von Asphaltbinderschichten aus
Asphaltbeton
erfolgt nach den ZTV Asphalt-StB.

Eignungsnachweis:
Der Eignungsnachweis für das Material gemäß ZTV
Asphalt-
StB ist rechtzeitig vor Lieferung vorzulegen. Mit dem
Eignungsnachweis ist auch die
Konformitätserklärung/Leistungserklärung
des Asphaltherstellers einzureichen.

Für Asphaltmischgut, das in Verkehrsflächen der
Belastungsklassen 100, 32, 10 und 3,2 eingebaut werden soll, ist
im Rahmen des Eignungsnachweises die proportionale
Spurrinnentiefe gemäß TP Asphalt-StB Teil 22 zu ermitteln. Die
maximal
zulässige proportionale Spurrinnentiefe (PRDLuft)
beträgt 5 %.
Gesteinskörnungen für Asphaltbinder AC 16 B S,
Belastungsklasse 100, 32, 10 und 3,2 müssen in Bezug auf den
Widerstand gegen Zertrümmerung der Kategorie SZ18 oder der
Kategorie LA20 entsprechen.

Abrechnung:
Die Abrechnung erfolgt nach Einbaugewicht. Die
erreichten Einbaugewichte der Einzelschichten sind mit Wiegescheinen
nachzuweisen. Zusammen mit den Wiegescheinen ist eine
Zusammenstellung der Wiegescheine für die jeweilige
Tagesleistung
zu übergeben, aus der ersichtlich ist, in welchen
Teilabschnitten
das Mischgut der Einzelschicht eingebaut wurde.
Der Nachweis erfolgt grundsätzlich anhand der durch die
Kontrollprüfungen nachgewiesenen Raumdichte am
Marschallprobekörper (MPK) und den aufgemessenen Flächen.
Ansonsten gilt die durch den Eignungsnachweis
ermittelte
Raumdichte (MPK).

Einbaubedingungen:
Sofern in den Vorbemerkungen zum Leistungsverzeichnis
keine
anderen Angaben enthalten sind, ist grundsätzlich
davon auszugehen, dass der Asphalteinbau unter Verkehr sowie
spur- und
abschnittsweise zu erfolgen hat und die Binderschicht
vor dem
Einbau der Deckschicht, zumindest temporär, befahren
werden
muss.
Der Handeinbau im Bereich von Straßeneinbauten,
Zwickelflächen, Einmündungen und dergleichen ist bei der
Preisbildung
zu berücksichtigen und wird nicht gesondert vergütet.

Der Einbau erfolgt "heiß an heiß" durch mehrere
gestaffelt
arbeitende Straßenfertiger in gesamter Fahrbahnbreite
unter Vollsperrung.

**05.40.0010 Asphaltbinderschicht, AC 16 B S, d = 8 cm, herstellen**
Asphaltbinderschicht aus Asphaltbeton nach ZTV
Asphalt-StB in
Verkehrsflächen der Belastungsklasse Bk32 in
gleichmäßiger
Dicke herstellen, einschließlich Lieferung gemäß TL
Asphalt-
StB.

Einbaudicke: 8,0 cm
Material:  AC 16 B S
Bindemittel:  [10/40-65 A // PmB 10/25 VL]

Die Abrechnung erfolgt nach Einbaugewicht.

Die Mitverwendung von Asphaltgranulat ist nicht
zulässig.

Der Einbau erfolgt auf einer kopier- oder
profilgefrästen
Unterlage.
Menge: 6050,000 m²

**05.40.0020 Asphaltbinderschicht, AC 16 B S, d = 6 cm, herstellen**
Asphaltbinderschicht aus Asphaltbeton nach ZTV
Asphalt-StB in
Verkehrsflächen der Belastungsklassen Bk100, Bk32,
Bk10 und
Bk3,2 in gleichmäßiger DickBk32 in gleichmäßiger Dicke
herstellen, einschließlich Lieferung gemäß TL
Asphalt-StB.

Einbaudicke: 6,0 cm
Material:  AC 16 B S
Bindemittel:  [10/40-65 A // PmB 10/25 VL]

Die Abrechnung erfolgt nach Einbaugewicht.

Die Mitverwendung von Asphaltgranulat ist nicht
zulässig.

Der Einbau erfolgt auf einer neu hergestellten
Asphaltschicht.
Menge: 370,000 m²

**05.40.0030 Mehreinbau Asphaltbinderschicht, AC 16 B S, zum Profilausgleich**
Mehreinbau Asphaltbinderschicht auf gefräster Unterlage
gemäß ZTV Asphalt-StB in Verkehrsflächen der
Belastungsklasse Bk 32 zum Profilausgleich maschinell herstellen,
einschließlich Lieferung gemäß TL Asphalt-StB.

Material:  AC 16 B S
Bindemittel:  [10/40-65 A // PmB 10/25 VL]

Die Abrechnung erfolgt nach Einbaugewicht.

Die Mitverwendung von Asphaltgranulat ist nicht
zulässig.

Die Einbauflächen und Einbaudicken sind vom
Auftragnehmer
im Zuge der Asphaltarbeiten zusammen mit dem
Auftraggeber
aufzumessen, so dass ein entsprechender Nachweis der
Einbaumenge möglich ist.

Der Einbau erfolgt auf einer kopier- oder
profilgefrästen bzw. auf
einer feingefrästen Unterlage.

Vergütung des Mehreinbaus der Vorposition in t.
Menge: 150,000 t

#### Titel 05.50 Herstellen von Asphaltdeckschichten aus

*Hinweis*
Die Herstellung von Asphaltdeckschichten aus
Asphaltbeton
erfolgt nach den ZTV Asphalt-StB.

Eignungsnachweis:
Der Eignungsnachweis für das Material gemäß ZTV
Asphalt-
StB ist rechtzeitig vor Lieferung vorzulegen. Mit dem
Eignungsnachweis ist auch die
Konformitätserklärung/Leistungserklärung
des Asphaltherstellers einzureichen.

Für Asphaltmischgut, das in Verkehrsflächen der
Belastungsklasse 10, 3,2, 1,8, 1,0 und 0,3 eingebaut werden
soll, ist
intrusiver Diabas als Gesteinskörnung zu verwenden.

Abrechnung:
Die Abrechnung erfolgt nach Einbaugewicht. Die
erreichten Einbaugewichte der Einzelschichten sind mit Wiegescheinen
nachzuweisen. Zusammen mit den Wiegescheinen ist eine
Zusammenstellung der Wiegescheine für die jeweilige
Tagesleistung
zu übergeben, aus der ersichtlich ist, in welchen
Teilabschnitten
das Mischgut der Einzelschicht eingebaut wurde.
Der Nachweis erfolgt grundsätzlich anhand der durch die
Kontrollprüfungen nachgewiesenen Raumdichte am
Marschallprobekörper (MPK) und den aufgemessenen Flächen.
Ansonsten gilt die durch den Eignungsnachweis
ermittelte
Raumdichte (MPK).

Einbaubedingungen:
Sofern in den Vorbemerkungen zum Leistungsverzeichnis
keine
anderen Angaben enthalten sind, ist grundsätzlich
davon auszugehen, dass der Asphalteinbau unter Verkehr sowie
spur- und
abschnittsweise zu erfolgen hat.
Der Handeinbau im Bereich von Straßeneinbauten,
Zwickelflächen, Einmündungen und dergleichen ist bei der
Preisbildung
zu berücksichtigen und wird nicht gesondert vergütet.

Der Einbau erfolgt "heiß an heiß" durch mehrere
gestaffelt
arbeitende Straßenfertiger in gesamter Fahrbahnbreite
unter Vollsperrung.

**05.50.0010 Asphaltdeckschicht, AC 11 D SP, d = 4 cm, herstellen**
Asphaltdeckschicht aus splittreichem Asphaltbeton nach
ZTV
Asphalt-StB in Verkehrsflächen der Belastungsklasse
Bk32 in
gleichmäßiger Dicke herstellen, einschließlich
Lieferung gemäß
TL Asphalt-StB.

Einbaudicke: 4,0 cm
Material:  AC 11 D SP
Bindemittel:  [25/55-55 A // PmB 25/45 VL]

Die Abrechnung erfolgt nach Einbaugewicht.

Die Mitverwendung von Asphaltgranulat ist nicht
zulässig.
Menge: 6530,000 m²

**05.50.0020 Asphaltdeckschicht, AC 8 D SP, d = 3 cm, herstellen**
Asphaltdeckschicht aus splittreichem Asphaltbeton
gemäß AP
AC D SP in Verkehrsflächen der Belastungsklasse Bk32 in
gleichmäßiger Dicke herstellen, einschließlich
Lieferung gemäß
TL Asphalt-StB.

Einbaudicke: 3,0 cm
Material:  AC 8 D SP
Bindemittel:  [25/55-55 A // PmB 25/45 VL]

Die Abrechnung erfolgt nach Einbaugewicht.

Die Mitverwendung von Asphaltgranulat ist nicht
zulässig.
Menge: 370,000 m²

**05.50.0030 Bearbeitung der Oberfläche**
Asphaltdeckschichten aus Asphaltbeton und aus
splittreichem
Asphaltbeton mit 0,5 bis 1,0 kg/m² gebrochener
Gesteinskörnung der Lieferkörnung 1/3 maschinell gleichmäßig
abstreuen und das Abstreumaterial in die noch heiße
Schicht
einwalzen. Nicht gebundenes und gelöstes Material vor
der
Verkehrsfreigabe bzw. vor der Durchführung etwaiger
Markierungsarbeiten aufnehmen und fachgerecht
entsorgen.
Die Abstumpfung erfolgt mit rohem oder
bindemittelumhülltem
Abstreumaterial der Lieferkörnung 1/3.
Bei der Auswahl des Abstreumaterials (roh oder
bindemittelumhüllt) ist die unmittelbar auszuführende Markierung
auf der
neuen Fahrbahnoberfläche zu berücksichtigen.
Menge: 6900,000 m²

#### Titel 05.60 Nachbereitende und sonstige Asphaltarbei

**05.60.0010 Überstehendes Deckschichtmaterial aufnehmen, fachgerecht entsorgen.**
Überstehendes Deckschichtmaterial an Rinnenbahnen,
Abschlussbahnen, etc., geradlinig lösen, aufnehmen und
fachgerecht entsorgen.
Menge: 1120,000 m

### Bereich 06 Regulierung von Einbauteilen

#### Titel 06.10 Straßenabläufe

**06.10.0010 Vorhandene Aufsätze 300/500 oder 500/500 für Straßenabläufe regulieren**
Straßenablaufaufsätze in asphaltierten Flächen der
neuen
Höhenlage entsprechend regulieren.
Die asphaltierte Fahrbahnbefestigung scharfkantig
rechteckig
aufbrechen. Dabei sind die Bruchkanten schräg nach
innen
unter einem Winkel von ca. 10 Grad auszubilden (konisch
nach unten). Die ungebundenen Tragschichten senkrecht
ausheben. Das Aufbruchgut, einschließlich
Asphaltmaterial,
Beton, Mörtel, etc. aufladen und fachgerecht entsorgen.
Den vorhandenen Aufsatz aufnehmen, säubern und seitlich
lagern. Vorgefundene defekte Auflageringe bzw. Untermauerungen ausbauen, aufladen und fachgerecht
entsorgen.
Den Straßenablaufaufsatz und die erforderlichen
Auflageringe, 10b/10a DIN 4052, höhengerecht in schrumpffreien
kunststoffvergüteten Spezialmörtel (Festigkeit von
mind. 10
N/mm² nach 30 Minuten und mind. 50 N/mm² nach 7 Tagen)
versetzen.
Den durch den Aufbruch gestörten seitlichen Unterbau
nachverdichten und soweit erforderlich mit geeignetem
Material
ergänzen.
Die Aufbruchstelle mit Asphalttragschicht AC 22 T S
bis max.
4 cm unter Oberkante Deckschicht nach Angabe der
örtlichen
Bauleitung verschließen. Das Mischgut lagenweise mit
einem
Vibrationsstampfer, mit 16 cm breiter Fußplatte,
ausreichend
verdichten.
Anpassungsarbeiten an der Rinne sind in den
Einheitspreis
einzurechnen.
Menge: 3,000 Stck

#### Titel 06.20 Kabelschachtabdeckungen

*Hinweis*
Vorhandene Kabelschachtabdeckungen der Kabelschächte
der Lichtsignalanlagen werden im Zuge der
Deckenerneuerung
ausgetauscht.

Die Erschwernisse im Bereich von Schächten, die sich
bei der
Freilegung, den Aufbruch- und Erdarbeiten, den
Arbeiten für
ungebundene Tragschichten sowie dem Einbau der Asphaltschichten ergeben, sind hier miteinzukalkulieren.

**06.20.0010 Kabelschachtabdeckung, 70/70 cm i.L. regulieren**
Kabelschachtabdeckung vom Kabelschacht der LSA in
Asphaltbefestigung der Fahrbahn freilegen und ausbauen. Neue
Kabelschachtabdeckung im Zuge der Deckenerneuerung
fachgerecht
auf vorhandenem gemauertem Kabelschacht der neuen
Höhenlage entsprechend einbauen.
Aufbrucharbeiten zum Freilegen und dem Aufnehmen der
Kabelschachtabdeckung ausführen.
Die vorhandene Asphaltbefestigung, i.M. 25 cm dick, im
Bereich
der Kabelschachtabdeckung aufnehmen.
Die vorhandene Abdeckung freistemmen und
einschließlich der
Untermauerung (in erforderlichem Maße lagenweise
abtragen)
ausbauen.
Die Auflageflächen des Mauerwerks und der
Rahmenunterseite
gründlich reinigen und befeuchten. Der Höhenausgleich
zur
Anschlussfläche erfolgt mit einer lastabtragenden
Mörtelfuge.
Fugen glattstreichen. Es ist ein Mörtel gemäß DIN
19573 nach
Herstellervorgaben zu verwenden. Die Dicke der
Mörtelfuge
darf 1 cm nicht unterschreiten und 3 cm nicht
überschreiten.
Kabelschachtabdeckung in Verkehrsflächen sind planeben
aufzusetzen. Die Toleranz beträgt - 5 mm zwischen Rahmen
und
angrenzender Verkehrsfläche (neue Asphaltdecke).
Den durch den Aufbruch gestörten seitlichen
ungebundenen
Oberbau nachverdichten und soweit erforderlich mit
geeignetem
Material ergänzen, einschließlich Rückschnitt der
Asphaltbefestigung sowie Säubern und Behandlung der
Trennfläche.
Den Arbeitsraum bis auf Fräshorizont mit
Asphalttragschichtmischgut AC 22 T S verfüllen und verdichten.
Vorhandene Kabelschachtabdeckung, unbrauchbares
Material
und dgl., einschließlich Asphaltaufbruch, Mauersteine,
Beton,
Mörtel, etc., aufladen und fachgerecht entsorgen.
Im Anschluss im Übergangsbereich zwischen Kabelschachtabdeckung und neuer Asphaltdecke eine Fuge gemäß ZTV
Fug-StB herstellen.
Die Einbauanleitung des Herstellers zum Versetzen von
Kabelschachtabdeckungen in Verkehrsflächen mit
Asphaltbefestigung
ist besonders zu beachten, Erschwernisse und
Aufwendungen
sind in den Einheitspreis einzurechnen.
Die Lieferung der neuen Kabelschachtabdeckung wird
gesondert vergütet.
Kabelschacht-Typ:  70/70 cm i.L.
Außenmaß des Aufbruches: ca. 170 x 170 cm
Menge: 1,000 Stck

**06.20.0020 Kabelschachtabdeckung, 140/70 cm i.L. regulieren**
Kabelschachtabdeckung vom Kabelschacht der LSA in
Asphaltbefestigung der Fahrbahn freilegen und ausbauen. Neue
Kabelschachtabdeckung im Zuge der Deckenerneuerung
fachgerecht
auf vorhandenem gemauertem Kabelschacht der neuen
Höhenlage entsprechend einbauen.
Aufbrucharbeiten zum Freilegen und dem Aufnehmen der
Kabelschachtabdeckung ausführen.
Die vorhandene Asphaltbefestigung, i.M. 25 cm dick, im
Bereich
der Kabelschachtabdeckung aufnehmen.
Die vorhandene Abdeckung freistemmen und
einschließlich der
Untermauerung (in erforderlichem Maße lagenweise
abtragen)
ausbauen.
Die Auflageflächen des Mauerwerks und der
Rahmenunterseite
gründlich reinigen und befeuchten. Der Höhenausgleich
zur
Anschlussfläche erfolgt mit einer lastabtragenden
Mörtelfuge.
Fugen glattstreichen. Es ist ein Mörtel gemäß DIN
19573 nach
Herstellervorgaben zu verwenden. Die Dicke der
Mörtelfuge
darf 1 cm nicht unterschreiten und 3 cm nicht
überschreiten.
Kabelschachtabdeckung in Verkehrsflächen sind planeben
aufzusetzen. Die Toleranz beträgt - 5 mm zwischen Rahmen
und
angrenzender Verkehrsfläche (neue Asphaltdecke).
Den durch den Aufbruch gestörten seitlichen
ungebundenen
Oberbau nachverdichten und soweit erforderlich mit
geeignetem
Material ergänzen, einschließlich Rückschnitt der
Asphaltbefestigung sowie Säubern und Behandlung der
Trennfläche.
Den Arbeitsraum bis auf Fräshorizont mit
Asphalttragschichtmischgut AC 22 T S verfüllen und verdichten.
Vorhandene Kabelschachtabdeckung, unbrauchbares
Material
und dgl., einschließlich Asphaltaufbruch, Mauersteine,
Beton,
Mörtel, etc., aufladen und fachgerecht entsorgen.
Im Anschluss im Übergangsbereich zwischen Kabelschachtabdeckung und neuer Asphaltdecke eine Fuge gemäß ZTV
Fug-StB herstellen.
Die Einbauanleitung des Herstellers zum Versetzen von
Kabelschachtabdeckungen in Verkehrsflächen mit
Asphaltbefestigung
ist besonders zu beachten, Erschwernisse und
Aufwendungen
sind in den Einheitspreis einzurechnen.
Die Lieferung der neuen Kabelschachtabdeckung wird
gesondert vergütet.
Kabelschacht-Typ:  140/70 cm i.L.
Außenmaß des Aufbruches: ca. 240 x 170 cm
Menge: 2,000 Stck

**06.20.0030 Kabelschachtabdeckung, 70/70/20 cm i.L., Klasse D400 liefern**
Kabelschachtabdeckung, 70/70/20 cm i.L., Klasse D400,
nach
DIN EN 124 mit DIN 1229 (Aufsätze/Abdeckungen für
Verkehrsflächen), Außenmaße: 89,8 cm x 83,4 cm, Z-Profil-Rahmen
diagonal geteilte Deckel inklusive 2 Deckel ohne
Entlüftung,
zugelassen für Straßenverkehr (max. 100kN Radlast),
oder in gleichwertiger Rahmen- bzw. Deckelausführung,
liefern.
Menge: 1,000 Stck

**06.20.0040 Kabelschachtabdeckung, 140/70/20 cm i.L., Klasse D400 liefern**
Kabelschachtabdeckung, 140/70/20 cm i.L., Klasse D400,
nach
DIN EN 124 mit DIN 1229 (Aufsätze/Abdeckungen für
Verkehrsflächen), Außenmaße: 157,4 cm x 89,8 cm,
Z-Profil-Rahmen
diagonal geteilte Deckel inklusive 4 Deckel ohne
Entlüftung,
zugelassen für Straßenverkehr (max. 100kN Radlast),
oder in gleichwertiger Rahmen- bzw. Deckelausführung,
liefern.
Menge: 2,000 Stck

#### Titel 06.30 Schieber-/Hydrantenkappen und Schachtabd

*Hinweis*
Schieberkappen, Hydrantenkappen, Tragplatten des
Erdgas-/
Trinkwassernetzes sowie Schachtabdeckungen und Schmutzfänger des Fernwärmenetzes werden von der Stadtwerke
Lünen GmbH gestellt.

Die Einbauteile sind bei der Stadtwerke Lünen GmbH,
Borker Straße 56-58, 44534 Lünen abzuholen.
Die daraus resultierenden Kosten sind in die
Einheitspreise
einzurechnen.

Die vorhandenen Einbauteile werden im Zuge der Deckenerneuerung ausgebaut bzw. im Bohrverfahren
ausgetauscht.

Erschwernisse im Bereich von Einbauteilen, die sich
bei der
Freilegung, den Aufbruch- und Erdarbeiten, den
Arbeiten für
ungebundene Tragschichten sowie dem Einbau der Asphaltschichten ergeben, sind in die Einheitspreise
einzurechnen.

Schachtabdeckungen des Fernwärmenetzes (FW)

Es kommen Schachtabdeckungen entsprechend den Vorgaben
der Stadtwerke Lünen GmbH nach DIN EN 124-2, KIWA
geprüft
und gemäß den Anforderungen der Gütesicherung nach RAL-
GZ 692 zur Anwendung.

Für das "Schachtabdecksystem für Bohrverfahren" ist
eine
Zertifizierung als Einbaupartner des vom Auftragnehmer
zu
wählenden Systemanbieters nachzuweisen.

Prinzipdarstellung einer Schachtabdeckung, Klasse D400:

Außenmaß:  840 mm / 702 mm
Lichte Weite: 610 mm

**06.30.0010 Schieberkappe und Riechrohr ausbauen und entsorgen**
Schieberkappe in asphaltierten Flächen ausbauen.
Schieberkappe in Asphaltbefestigung scharfkantig ausbohren bzw.
scharfkantig rechteckig aufbrechen, D = 40 cm bzw. 55
x 55 cm
und Tiefe bis 30 cm.
Vorhandene Asphaltbefestigung, i.M. 25 cm dick, im
Bereich
der Kappe aufnehmen.
Vorhandene Kappe freistemmen und einschließlich
Tragplatte
ausbauen, ungebundene Tragschichten senkrecht ausheben,
einschließlich Erd- und Nebenarbeiten.
Aufbruchgut einschließlich bituminösem Material,
eventuell
vorhandener Umpflasterung, Rinnensteine, Beton, Mörtel,
Kappe, Tragplatte, etc., aufladen und fachgerecht
entsorgen.

Riechrohr aus Kunststoff, DN 25 bis DN 50, zur
Gasaufspürung
nach Angaben des Versorgungsträgers mit Sand verfüllen
und
überstehendes Riechrohr abschneiden und entsorgen.

Den durch den Aufbruch gestörten ungebundenen Oberbau
nachverdichten und soweit erforderlich mit geeignetem
Material
ergänzen, einschließlich Rückschnitt der
Asphaltbefestigung
sowie Säubern und Behandlung der Trennfläche.
Aufbruchstelle bis auf Fräshorizont (-12 cm OK
Fahrbahn) mit
Asphalttragschichtmischgut AC 22 T S verfüllen und
verdichten.
Das Mischgut lagenweise mit einem Vibrationsstampfer,
mit 16
cm breiter Fußplatte, ausreichend verdichten.

Außenmaß des Aufbruches: 55 x 55 cm bzw. Ø 40 cm

Hinweise des Versorgungsträgers, Stadtwerke Lünen GmbH,
sind beim Ausbau der Kappe zu beachten.
Menge: 7,000 Stck

**06.30.0020 Schieberkappe in asphaltierten Flächen regulieren**
Schieberkappe in asphaltierten Flächen ausbauen.
Schieberkappe in Asphaltbefestigung scharfkantig ausbohren bzw.
scharfkantig rechteckig aufbrechen, D = 40 cm (55 cm)
bzw.
55 x 55 cm und Tiefe bis 30 cm.
Vorhandene Asphaltbefestigung, i.M. 25 cm dick, im
Bereich
der Kappe aufnehmen.
Vorhandene Kappe freistemmen und einschließlich
Tragplatte
ausbauen, ungebundene Tragschichten senkrecht ausheben,
einschließlich Erd- und Nebenarbeiten.
Aufbruchgut einschließlich bituminösem Material,
eventuell
vorhandener Umpflasterung, Rinnensteine, Beton, Mörtel,
Kappe, Tragplatte, etc., aufladen und fachgerecht
entsorgen.
Vorgefundenen Unterbau nachverdichten, soweit
erforderlich
mit geeignetem Material ergänzen und die Kappe der
neuen
Höhenlage entsprechend aufsetzen. Einbauteil neu in
Mörtel
setzen und auf Endhöhe nivellieren.
Das Festsetzen der Kappe erfolgt ausschließlich mit
Mörtel:  kunststoffvergütet, schnellhärtend,
schrumpffrei,
  tausalzbeständig,
  Druckfestigkeit ca. 11 N/mm² nach 30 Minuten,
  ca. 55 N/mm² nach 7 Tagen
Arbeitsraum mit Gießmörtel in gleicher Qualität bis -8
cm von
OK Asphaltdecke ausfüllen.
Die geschnittenen Kanten der Deckschicht reinigen und
mit
einem Voranstrich versehen.
Bituminöses Fugenband zur Asphaltkante und um die
Schieberkappe einkleben.
In die Fläche um die Schachtabdeckung 8 cm Gussasphalt
MA
11 S nach ZTV Asphalt-StB zweilagig einbauen und mit
12-15
kg/m² leicht bituminierter Gesteinskörnung 2/5 mm
abstreuen
und andrücken. Überschüssiges Abstreumaterial nach dem
Erkalten des eingebauten Gussasphaltes abfegen, die
Mischgutreste auf dem Kappendeckel entfernen und fachgerecht
entsorgen.

Die Hersteller-Einbauhinweise zum Versetzen der
Schieberkappen sind zu beachten, insbesondere in
Straßenflächen mit
Asphaltbefestigung.
Alle damit verbundenen Aufwendungen sind in den
Einheitspreis einzurechnen.

Die Abholung der Kappe wird gesondert vergütet.

Außenmaß des Aufbruches: 55 x 55 cm bzw. Ø 40 cm (55
cm)

Hinweise des Versorgungsträgers, Stadtwerke Lünen GmbH,
sind beim Einbau der Kappe zu beachten.
Menge: 1,000 Stck

**06.30.0030 Schieberkappe/Hydrantenkappe abholen**
Schieberkappe/Hydrantenkappe wird vom
Versorgungsträger,
Stadtwerke Lünen GmbH, gestellt.
In Absprache mit dem AG bei der Stadtwerke Lünen GmbH,
Borker Straße 56-58, 44534 Lünen abholen.

Entfernung: Hin- und Rückweg ca. 2,5 km.
Menge: 1,000 Stck

**06.30.0040 Vorhandene Schachabdeckungen aufnehmen und entsorgen**
Vorhandene Beton-Guss-Schachtabdeckungen, Klasse D,
rund,
mit Rahmen, Betonausgleichsringen und/oder
Mauerwerkslagen
der Schachtbauwerke des Fernwärmenetzes ausbauen und
entsorgen.
Aufbrucharbeiten zum Freilegen und dem Aufnehmen der
Schachtabdeckung ausführen.
Die vorhandene Asphaltbefestigung, i.M. 25 cm dick, im
Bereich
der Schachtabdeckung aufnehmen.
Die vorhandene Abdeckung freistemmen und
einschließlich der
Betonausgleichsringe bzw. Untermauerung (in
erforderlichem
Maße lagenweise abtragen) ausbauen.
Den durch den Aufbruch gestörten seitlichen
ungebundenen
Oberbau nachverdichten und soweit erforderlich mit
geeignetem
Material ergänzen, einschließlich Rückschnitt der
Asphaltbefestigung sowie Säubern und Behandlung der
Trennfläche.
Den Arbeitsraum bis auf Fräshorizont (-12 cm) mit
Asphalttragschichtmischgut AC 22 T S verfüllen und
verdichten. Das
Mischgut lagenweise mit einem Vibrationsstampfer, mit
16 cm
breiter Fußplatte, ausreichend verdichten.
Vorhandene Schachtabdeckung, unbrauchbares Material und
dgl., einschließlich Asphaltaufbruch, Betonteile,
Mauersteine,
Beton, Mörtel, etc., aufladen und fachgerecht
entsorgen.

Schachtabdeckung:  Ø 840 mm // Ø 702 mm
Außenmaß des Aufbruches: 120 x 120 cm bzw. Ø 120 cm
Menge: 3,000 Stck

**06.30.0050 Schachtabdeckung DN 702 // 840 mm im Bohrverfahren DN 1100 mm einsetzen**
Schachtabdecksysteme für Bohrverfahren zur Baustelle
liefern.
Abdecksystem mit integrierter Zentriervorrichtung zum
Einbau
der Schachtabdeckung nach den Asphaltarbeiten und mit
einer
eingebauten Reinigungsöffnung nach Vorgaben des Systemanbieters auf den Schachtkonus auflegen.
max. Tiefenlage des Systems: 28 cm
Lagenweise Zylinderanpassung beim Asphalteinbau.
Provisorisches Schachtabdecksystem nach Einbau aller
Lagen
mittels Diamantbohrkrone DN 1100 mm ausbohren und
scharfkantigen "Asphaltschnitt" herstellen.
Bohrkern ausheben, Asphalt entsorgen und Systeme und
Bohrwandung säubern.
Schachtabdeckungsrahmen,Voll-Guss-Flanschrahmen, DN 702
// 840 mm säubern, ggf. entrosten und mit einer
Haftbrücke vorstreichen. Schachtabdeckung in plastischen Mörtel
(min. 15 mm
dick) einsetzen und auf Endhöhe nivellieren.
Mörtel:  kunststoffvergütet, schnellhärtend,
schrumpffrei,
  tausalzbeständig,
  Druckfestigkeit ca. 11 N/mm² nach 30 Minuten,
  ca. 55 N/mm² nach 7 Tagen
Arbeitsraum zwischen Bohrfuge und Schachtabdeckung mit
Gießmörtel gleicher Qualität, wie zuvor beschrieben,
bis Unterkante Asphalt ausfüllen.
Abdeckplatte, Schachtsohle und Berme und säubern.
Deckel einlegen und Schmutzfänger einhängen.
Die geschnittenen Kanten der Asphaltschichten reinigen
und mit
einem Voranstrich versehen.
Arbeitsraum zwischen Asphalt und Schachtabdeckung mit
Asphaltmaterial lagenweise einbauen und verdichten.
Bituminöses Fugenband zur Asphaltkante und um die
Schachtabdeckung einkleben.
In die Fläche um die Schachtabdeckung 4 cm Gussasphalt
MA
11 S nach ZTV Asphalt-StB einbauen und mit 12-15 kg/m²
leicht
bituminierter Gesteinskörnung 2/5 mm abstreuen und
andrücken. Überschüssiges Abstreumaterial nach dem
Erkalten
des eingebauten Gussasphaltes abfegen, die
Mischgutreste auf
dem Schachtdeckel entfernen und fachgerecht entsorgen.

Die Hersteller-Einbauhinweise zum Versetzen der
Schachtabdeckung sind zu beachten, insbesondere in
Straßenflächen
mit Asphaltbefestigung.
Alle damit verbundenen Aufwendungen sind in den
Einheitspreis einzurechnen.
Während der Bauzustände sind die Schachteinstiege durch
Abdeckbleche abzusichern.

Die Abholung der Schachtabdeckung DN 702 // 840 mm wird
gesondert vergütet.

Der Einbau und die Lieferung von Schacht-Auflageringen
(Ausgleichsringen) wird gesondert über die Positionen
06.40.0040
bis 06.40.0090 vergütet.

Systemanbieter "Schachtabdecksystem für Bohrverfahren":

SHARK-eye, www.SHARK-eye.de, info@shark-eye.de
Telefon 0231/9882-106, Fax 0231/9882-200

oder gleichwertiger Systemanbieter mit folgender
Mindestanforderung:
Verwendung einer Diamantbohrkrone = DN 1100 mm zur
Herstellung einer scharfkantigen Bohrfuge/-wandung
 (keine Fräskrone!)

Systemanbieter:
'......................................................
...................................'
Menge: 3,000 Stck

**06.30.0060 Schachtabdeckung DN 702 // 840 mm abholen**
Schachtabdeckung, Klasse D400, entsprechend DIN EN
124-2,
KIWA geprüft und gemäß Anforderungen der Gütesicherung
nach RAL-GZ 692, Flanschrahmen-Außenmaße 702 // 840 mm,
lichte Weite 610 mm, tagwasserdicht, rückstausicher,
geruchs-
und gasdicht bei Kanal-/Fäkalgasen, mit 3
Verschraubungen.

Voll-Guss-Flanschrahmen, lichte Weite 610mm, rund,
Rahmenhöhe 100mm, die Einstiegsöffnung wird durch die
Schraubverschlüsse um ca. 55 mm reduziert.
Voll-Guss-Deckel, rund, tagwasserdicht und
rückstausicher bis
2 bar, mit öl- und benzinbeständiger NBR-Dichtung, mit
3
Verschraubungen, Vierkant-Edelstahlschraube M 20 x 58
mm.

Hersteller/Typ gemäß Vorgaben:
Stadtwerke Lünen GmbH

MeierGuss Schachtabdeckung, Klasse D400, rund,
Ausführung
mit Flanschrahmen, tagwasserdicht und rückstausicher
Art.-Nr. 104163/1

oder gleichwertig

Schachtabdeckung wird vom Versorgungsträger, Stadtwerke
Lünen GmbH, gestellt.
In Absprache mit dem AG bei der Stadtwerke Lünen GmbH,
Borker Straße 56-58, 44534 Lünen abholen.

Entfernung: Hin- und Rückweg ca. 2,5 km.
Menge: 3,000 Stck

#### Titel 06.40 Schachtabdeckungen (MW)

*Hinweis*
Vorhandene Beton-Guss-Schachtabdeckungen, Klasse D,
werden im Zuge der Deckenerneuerung im Bohrverfahren
ausgetauscht.

Die Erschwernisse im Bereich von Schächten, die sich
bei der
Freilegung, den Aufbruch- und Erdarbeiten, den
Arbeiten für
ungebundene Tragschichten sowie dem Einbau der Asphaltschichten ergeben, sind hier miteinzukalkulieren.

Schachtabdeckungen der Mischwasserkanalisation (SW)

Es kommen Schachtabdeckungen entsprechend den Vorgaben
des Stadtbetriebes Abwasserbeseitigung Lünen AöR nach
DIN
EN 124-2, KIWA geprüft und gemäß den Anforderungen der
Gütesicherung nach RAL-GZ 692 zur Anwendung.

Für das "Schachtabdecksystem für Bohrverfahren" ist
eine
Zertifizierung als Einbaupartner des vom Auftragnehmer
zu
wählenden Systemanbieters nachzuweisen.

Prinzipdarstellung einer Schachtabdeckung, Klasse D400:

Außenmaß:  785 mm
Lichte Weite: 610 mm
Innenmaß: 625 mm

**06.40.0010 Vorhandene Schachabdeckungen aufnehmen und entsorgen**
Vorhandene Beton-Guss-Schachtabdeckung, Klasse D, rund,
mit Rahmen, Betonausgleichsringen und/oder
Mauerwerkslagen
ausbauen und entsorgen.
Aufbrucharbeiten zum Freilegen und dem Aufnehmen der
Schachtabdeckung ausführen.
Die vorhandene Asphaltbefestigung, i.M. 25 cm dick, im
Bereich
der Schachtabdeckung aufnehmen.
Die vorhandene Abdeckung freistemmen und
einschließlich der
Betonausgleichsringe bzw. Untermauerung (in
erforderlichem
Maße lagenweise abtragen) ausbauen.
Den durch den Aufbruch gestörten seitlichen
ungebundenen
Oberbau nachverdichten und soweit erforderlich mit
geeignetem
Material ergänzen, einschließlich Rückschnitt der
Asphaltbefestigung sowie Säubern und Behandlung der
Trennfläche.
Den Arbeitsraum bis auf Fräshorizont (-12 cm) mit
Asphalttragschichtmischgut AC 22 T S verfüllen und
verdichten. Das
Mischgut lagenweise mit einem Vibrationsstampfer, mit
16 cm
breiter Fußplatte, ausreichend verdichten.
Vorhandene Schachtabdeckung, unbrauchbares Material und
dgl., einschließlich Asphaltaufbruch, Mauersteine,
Beton, Mörtel,
etc., aufladen und fachgerecht entsorgen.

Schachtabdeckung:  Ø 785 mm
Außenmaß des Aufbruches: 120 x 120 cm bzw. Ø 120 cm
Menge: 7,000 Stck

**06.40.0020 Schachtabdeckung DN 625 / 785 mm im Bohrverfahren DN 850 mm einsetzen**
Schachtabdecksysteme für Bohrverfahren zur Baustelle
liefern.
Abdecksystem mit integrierter Zentriervorrichtung zum
Einbau
der Schachtabdeckung nach den Asphaltarbeiten und mit
einer
eingebauten Reinigungsöffnung nach Vorgaben des Systemanbieters auf den Schachtkonus auflegen.
max. Tiefenlage des Systems: 28 cm
Lagenweise Zylinderanpassung beim Asphalteinbau.
Provisorisches Schachtabdecksystem nach Einbau aller
Lagen
mittels Diamantbohrkrone DN 850 mm ausbohren und
scharfkantigen "Asphaltschnitt" herstellen.
Bohrkern ausheben, Asphalt entsorgen und Systeme und
Bohrwandung säubern.
Schachtabdeckungsrahmen DN 625 / 785 mm säubern, ggf.
entrosten und mit einer Haftbrücke vorstreichen.
Schachtrahmen in plastischen Mörtel (min. 15 mm dick)
einsetzen und
auf Endhöhe nivellieren.
Mörtel:  kunststoffvergütet, schnellhärtend,
schrumpffrei,
  tausalzbeständig,
  Druckfestigkeit ca. 11 N/mm² nach 30 Minuten,
  ca. 55 N/mm² nach 7 Tagen
Arbeitsraum zwischen Bohrfuge und Schachtrahmen mit
Gießmörtel gleicher Qualität, wie zuvor beschrieben, bis
40 mm
unter Oberkante Asphaltdeckschicht ausfüllen.
Schachtsohle und Berme säubern.
Deckel einlegen und Schmutzfänger einhängen.
Einbau einer plastoelastischen wasserdichten
Oberfläche im
Heißeinbau, 40 mm dick,
im Bereich des Arbeitsraumes, Druckfestigkeit ca. 10
N/mm²,
optisch angepasst zur Asphaltfläche.

Die Hersteller-Einbauhinweise zum Versetzen der
Schachtabdeckung sind zu beachten, insbesondere in
Straßenflächen
mit Asphaltbefestigung.
Alle damit verbundenen Aufwendungen einschließlich das
Entfernen der Sollbruchstelle im Bereich der
Öffnungstasche
nach Aufforderung durch den Auftraggeber sind in den
Einheitspreis einzurechnen.
Während der Bauzustände sind die Schachteinstiege durch
Abdeckbleche abzusichern.

Die Lieferung der Schachtabdeckung DN 625 / 785 mm wird
gesondert vergütet.

Systemanbieter "Schachtabdecksystem für Bohrverfahren":

SHARK-eye, www.SHARK-eye.de, info@shark-eye.de
Telefon 0231/9882-106, Fax 0231/9882-200

oder gleichwertiger Systemanbieter mit folgenden
Mindestanforderungen:
Einsatz einer Diamantbohrkrone DN 850 mm zur
Herstellung
einer scharfkantigen Bohrfuge/-wandung (keine
Fräskrone!)
Begrenzung der Arbeitsraumbreite: = 32,5 mm

Systemanbieter:
'......................................................
...................................'
Menge: 7,000 Stck

**06.40.0030 Schachtabdeckung DN 625 / 785 mm liefern**
Schachtabdeckung, Klasse D400, entsprechend DIN EN
124-2,
DIN 1229, DIN 19572 und den UVV-Vorschriften, KIWA
geprüft
und gemäß den Anforderungen der Gütesicherung nach RAL-
GZ 692, lichte Weite 610 mm, Innenmaß 625 mm Außenmaß
785 mm, mit Ventilation, mit austauschbaren dämpfenden
Einlagen MEIPREN, mit MEISTEP und mit MEISILENCE.
Beton-Guss-Rahmen mit durchgängiger Gussschürze, rund,
Rahmenhöhe 160 mm.
Im Rahmen integrierte unlösbar verbundene
Aufnahmebuchse
MEISTEP für eine runde Haltestange (Einstiegshilfe)
mit einem
Durchmesser von 38 mm, mit austauschbarer dämpfender
Einlage MEIPREN.
Beton-Guss-Deckel, rund, mit Ventilation, mit
austauschbarer
dämpfender Einlage MEIPREN, mit seitlicher Einlage
MEISILENCE im Deckel zur horizontalen Dämpfung des
Deckels im Rahmen.

Hersteller/Typ gemäß Vorgaben:
Stadtbetrieb Abwasserbeseitigung Lünen AöR

MeierGuss Schachtabdeckung Klasse D400
Standard PLUS
Art.-Nr. 114373

oder gleichwertig liefern.

Hersteller/Typ:
'......................................................
...................................'
Menge: 7,000 Stck

**06.40.0040 Schacht-Auflagering DN 625 mm einbauen**
Neuen Schacht-Auflagering (Ausgleichsring)
bedarfsgemäß in
plastischen Auflagermörtel höhengerecht einsetzen und
Arbeitsraum mit Gießmörtel verfüllen,
Lagerfuge: mind. 15 mm dick
Mörtel:  kunststoffvergütet, schnellhärtend,
schrumpffrei,
  tausalzbeständig,
  Druckfestigkeit ca. 11 N/mm² nach 30 Minuten,
  ca. 55 N/mm² nach 7 Tagen
Bauhöhe: 4 cm, 6 cm, 8 cm, 10 cm oder 12 cm
Vergütet wird pro Auflagering das Herstellen einer
Lagerfuge
und das Verfüllen des Arbeitsraumes mit Gießmörtel in
gleicher
Qualität.
Die Lieferung der Auflageringe wird gesondert vergütet.
Menge: 28,000 Stck

**06.40.0050 Schacht-Auflagering DN 625 mm, Bauhöhe 40 mm liefern**
Schacht-Auflagering (Ausgleichsring) aus Beton nach
DIN 4034,
Teil 2, liefern.
Bauteil: Auflagering (AR)
Nennweite: DN 625 mm
Bauhöhe: 40 mm
Menge: 10,000 Stck

**06.40.0060 Schacht-Auflagering DN 625 mm, Bauhöhe 60 mm liefern**
Schacht-Auflagering (Ausgleichsring) aus Beton nach
DIN 4034,
Teil 2, liefern.
Bauteil: Auflagering (AR)
Nennweite: DN 625 mm
Bauhöhe: 60 mm
Menge: 8,000 Stck

**06.40.0070 Schacht-Auflagering DN 625 mm, Bauhöhe 80 mm liefern**
Schacht-Auflagering (Ausgleichsring) aus Beton nach
DIN 4034,
Teil 2, liefern.
Bauteil: Auflagering (AR)
Nennweite: DN 625 mm
Bauhöhe: 80 mm
Menge: 6,000 Stck

**06.40.0080 Schacht-Auflagering DN 625 mm, Bauhöhe 100 mm liefern**
Schacht-Auflagering (Ausgleichsring) aus Beton nach
DIN 4034,
Teil 2, liefern.
Bauteil: Auflagering (AR)
Nennweite: DN 625 mm
Bauhöhe: 100 mm
Menge: 2,000 Stck

**06.40.0090 Schacht-Auflagering DN 625 mm, Bauhöhe 120 mm liefern**
Schacht-Auflagering (Ausgleichsring) aus Beton nach
DIN 4034,
Teil 2, liefern.
Bauteil: Auflagering (AR)
Nennweite: DN 625 mm
Bauhöhe: 120 mm
Menge: 2,000 Stck

### Bereich 07 Markierungsarbeiten

*Hinweis*
Fahrbahnmarkierungen gemäß RMS und ZTV M liefern und
herstellen.
Fahrbahnmarkierung gemäß RMS und ZTV M mit folgenden
Anforderungen an die Nachtsichtbarkeit bei Abnahme:
- R 4 und RW 3

Bei den Fahbahnmarkierungen sind folgende
Markierungsstoffe
zu berücksichtigen:
Längsmarkierungen (einschließlich Sperrflächenränder):
- Thermoplastische Masse, Typ II mit grobem
Nachstreumittel,
Verkehrsklasse P 7, Überrollbarkeitsklasse = T2
Quermarkierungen:
- Thermoplastische Masse, Typ II mit grobem
Nachstreumittel,
Verkehrsklasse P 7, Überrollbarkeitsklasse = T2
Pfeile, Buchstaben und Ziffern:
- Thermoplastische Masse, Typ II mit grobem
Nachstreumittel,
Verkehrsklasse P 7, Überrollbarkeitsklasse = T2
- Thermoplastik, vorgefertigt, Typ II, Verkehrsklasse
P 7
Schrägstrichgatter der Sperrfläche:
- Thermoplastische Masse, Typ II mit grobem
Nachstreumittel,
Verkehrsklasse P 6, Überrollbarkeitsklasse = T2
Radfahrstreifenbeschichtungen:
- Kaltplastikmasse (Reibeplastik), Griffigkeit = 60
SRT-Einheiten
(Griffigkeitsklasse S4, DIN EN 1436) im Neuzustand
Piktogramme (Fahrrad):
- Thermoplastik, vorgefertigt, zusätzlich grobes
Nachstreumittel
(Typ II), Verkehrsklasse P 7

Das ausführende Unternehmen muss über eine
Zertifizierung
gemäß ZTV M verfügen.
Die Markierungen sind mit Vormarkierungen auszuführen.

Bei Ausführung von Verkehrsfreigabemarkierungen
entfällt die
Vormarkierung bei der Endmarkierung.
Die Verkehrsfreigabemarkierung und die Endmarkierung
sind
aufeinander bzgl. der Zwischenhaftung abzustimmen und
von
einem Hersteller zu beziehen.

#### Titel 07.10 Vorbereitende Arbeiten

**07.10.0010 Dokumentation und Darstellung der vorhandenen Markierung**
Vorhandene Markierung vor Beginn der Straßenbaumaßnahme
vor Ort vermessungstechnisch aufnehmen.
Fertigung eines Markierungsplans für die
Wiederherstellung
dieser Markierung nach Abschluss des Deckenbaus.
Der Markierungsplan muss den Detaillierungsgrad einer
Ausführungsplanung - analog Leistungsphase 5 gemäß § 46
HOAI - besitzen und alle für die Ausführung
notwendigen Einzelangaben einschließlich Detailzeichnungen in den
erforderlichen
Maßstäben enthalten. Dabei sind auch
Bauzwischenzustände
zu berücksichtigen.
Der Ausführungsplan ist dem Fachbereich
Mobilitätsplanung
und Verkehrslenkung in dreifacher Ausfertigung
mindestens
zwei Wochen vor Ausführung vorzulegen.
Der AG behält sich vor, Änderungen im Markierungsplan
vorzunehmen.
Diese Änderungen sind in den Markierungsplan
einzuarbeiten.
Der Markierungsplan ist dem AG nach Abschluss der
Arbeiten
digital im dwg-/dxf-Format zu übergeben.
Menge: 1,000 Stck

**07.10.0020 An- und Abfahrt der Markierungskolonne**
Grundpauschale für die An- und Abfahrt zur
Durchführung der
Markierungsarbeiten.
Die Arbeiten sind in drei Bauphasen durchzuführen.
Die Vergütung erfolgt einmal pro Bauphase.
Menge: 3,000 Stck

**07.10.0030 Durchlaufende Linien für die Erstmarkierung einmessen und anzeichnen**
Durchlaufende Linien für die Erstmarkierung nach Plan
oder
Angabe des Auftraggebers einmessen und anzeichnen.
Menge: 610,000 m

**07.10.0040 Unterbrochene Linien für die Erstmarkierung einmessen und anzeichnen**
Unterbrochene Linien für die Erstmarkierung nach Plan
oder
Angabe des Auftraggebers einmessen und anzeichnen.
Menge: 1167,000 m

**07.10.0050 Wartelinien, Fußgänger- und Radwegfurten vormarkieren und einmessen**
Wartelinien, 0,50 m, 0,50 / 0,25 (Verhältnis Strich /
Lücke),
Fußgängerfurten, 0,12 m, 0,50 / 0,20 (Verhältnis
Strich / Lücke),
und Radwegfurten/Radfahrstreifen, 0,25 m, 0,50 / 0,20
(Verhältnis Strich / Lücke), vormarkieren und
einmessen.
Gesamtlängen (einschließlich Strich / Lücke):
Wartelinien: 24 m (16 m / 8 m)
Fußgängerfurten: 130 m (93 m / 37 m)
Radwegfurten/Radfahrstreifen: 303 m (217 m / 86 m)
Menge: 457,000 m

**07.10.0060 Pfeile, Buchstaben, Ziffern und Piktogramme einmessen und anzeichnen**
Pfeilzeichen, Buchstaben, Ziffern und Piktogramme für
die
Erstmarkierung nach Plan oder Angabe des Auftraggebers
einmessen und anzeichnen.
Menge: 68,000 Stck

**07.10.0070 Vorhandene Markierungen entfernen**
Markierungen aller Art, Längs-, Quermarkierung, Pfeile,
Buchstaben und Ziffern, angrenzend an die
Ausbaubereiche
nach Angabe des AG schonend entfernen und beseitigen.
Markierungsstoffart: Heiß- oder Kaltplastik von
Oberflächen
aller Art
Entfernen für die Erneuerung der Markierung durch
Feinfräsen
bzw. Wasserstrahlen.
Markierungsabfall aufnehmen und der Verwertung nach
Wahl
des AN zuführen.
Abgerechnet wird die Grundfläche der appllizierten
Markierung,
bei Pfeilen, Buchstaben und Ziffern wird eine
rechteckige
Fläche entsprechend der äußeren Begrenzungslinien der
einzelnen Elemente gebildet.

Demarkierung in Bauphase 2.1:
- Merschstraße (Neugestaltung der Markierung)
- Kurt-Schumacher-Straße (Buchstabe und Ziffern)

Demarkierung von Schmalstrichen: ca. 5 m²
Demarkierung von Breitstrichen: ca. 13 m²
Demarkierung von Buchstaben/Ziffern: ca. 2 m²
Menge: 20,000 m2

**07.10.0080 Verkehrssicherung außerhalb der Vollsperrung gemäß Regeplan B IV/1**
Zusätzliche Verkehrssicherung gemäß Regeplan B IV/1
angrenzend an die Vollsperrung in der Merschstraße
während
Demarkierungs- und Markierungsarbeiten durchführen.
Einrichtungen zur Verkehrssicherung und
Verkehrsregelung
nach StVO bei Arbeitsstellen kürzerer Dauer unter
Aufrechterhaltung des Verkehrs mehrmals aufbauen, ständig
unterhalten, betreiben und entsprechend des Baufortschrittes
umsetzen sowie abbauen.
Das Einholen der verkehrsrechtlichen Anordnung erfolgt
in
Verbindung mit der Antragstellung für Bauphase 2.1 und
wird
nicht gesondert vergütet.
Bereich: vom Ausbauende Merschstraße bis Verkehrsinseln
Menge: 1,000 psch

#### Titel 07.20 Linien

**07.20.0010 Durchlaufende Linien, 12 cm, aus Thermoplastik herstellen**
Durchlaufende Linien, Schmalstrich 12 cm breit, aus
weißer
thermoplastischer Masse -reflektierend-, 3 mm dick
aufgelegt,
herstellen.
Menge: 195,000 m

**07.20.0020 Unterbrochene Linien, 12 cm, aus Thermoplastik herstellen**
Unterbrochene Linien, Schmalstrich 12 cm breit, aus
weißer
thermoplastischer Masse -reflektierend-, 3 mm dick
aufgelegt,
herstellen.
S 3/3 = ca. 522 m
S 1,5/1,5 = ca. 132 m
Menge: 327,000 m

**07.20.0030 Durchlaufende Linien, 25 cm, aus Thermoplastik herstellen**
Durchlaufende Linien, Breitstrich 25 cm breit, aus
weißer
thermoplastischer Masse -reflektierend-, 3 mm dick
aufgelegt,
herstellen.
Menge: 275,000 m

**07.20.0040 Unterbrochene Linien, 25 cm, aus Thermoplastik herstellen**
Unterbrochene Linien, Breitstrich 25 cm breit, aus
weißer
thermoplastischer Masse -reflektierend-, 3 mm dick
aufgelegt,
herstellen.
B 3/3 = 354 m
B 1,5/1,5 = 159 m
Schrägstrichgatter = 40 m
Menge: 297,000 m

**07.20.0050 Durchlaufende Linien, 50 cm, aus Thermoplastik herstellen**
Durchlaufende Linien, 50 cm breit, Haltlinien und
Zebrastreifen,
aus weißer thermoplastischer Masse -reflektierend-, 3
mm dick
aufgelegt, herstellen.
Haltlinien = 80 m
Zebrastreifen = 20 m
Menge: 100,000 m

**07.20.0060 Unterbrochene Linien, 50 cm, aus Thermoplastik herstellen**
Unterbrochene Linien, 50 cm breit, Wartelinien, aus
weißer
thermoplastischer Masse -reflektierend-, 3 mm dick
aufgelegt,
herstellen.
Strichbreite: 0,50 m
Verhältnis Strich / Lücke (m): 0,50 / 0,25
Wartelinien = 24 m (16 m / 8 m)
Menge: 16,000 m

**07.20.0070 Fußgängerfurten, 12 x 50 cm, aus Thermoplastik herstellen**
Fußgängerfurten,12 x 50 cm, aus weißer
thermoplastischer
Masse -reflektierend-, 3 mm dick aufgelegt, herstellen.
Strichbreite: 0,12 m
Verhältnis Strich / Lücke (m): 0,50 / 0,20
Fußgängerfurten = 130 m (93 m / 37 m)
Menge: 93,000 m

**07.20.0080 Radwegfurten, 25 x 50 cm, aus Thermoplastik herstellen**
Radwegfurten/Radfahrstreifen, 25 x 50 cm, aus weißer
thermoplastischer Masse -reflektierend-, 3 mm dick
aufgelegt,
herstellen.
Strichbreite: 0,25 m
Verhältnis Strich / Lücke (m): 0,50 / 0,20
Radwegfurten/Radfahrstreifen = 303 m (217 m / 86 m)
Menge: 217,000 m

#### Titel 07.30 Pfeile

**07.30.0010 Pfeilzeichen, geradeaus, aus Thermoplastik herstellen**
Pfeilzeichen, 5 m lang, Grundform 1, geradeaus, aus
weißer
thermoplastischer Masse -reflektierend-, 3 mm dick
aufgelegt,
herstellen.
Menge: 24,000 Stck

**07.30.0020 Pfeilzeichen, geradeaus und links ab, aus Thermoplastik herstellen**
Pfeilzeichen, 5 m lang, Grundform 2, geradeaus und
links ab,
aus weißer thermoplastischer Masse -reflektierend-, 3
mm dick
aufgelegt, herstellen.
Menge: 1,000 Stck

**07.30.0030 Pfeilzeichen, geradeaus und rechts ab, aus Thermoplastik herstellen**
Pfeilzeichen, 5 m lang, Grundform 3, geradeaus und
rechts ab,
aus weißer thermoplastischer Masse -reflektierend-, 3
mm dick
aufgelegt, herstellen.
Menge: 3,000 Stck

**07.30.0040 Pfeilzeichen, links ab, aus Thermoplastik herstellen**
Pfeilzeichen, 5 m lang, Grundform 4, links ab, aus
weißer
thermoplastischer Masse -reflektierend-, 3 mm dick
aufgelegt,
herstellen.
Menge: 8,000 Stck

**07.30.0050 Pfeilzeichen, rechts ab, aus Thermoplastik herstellen**
Pfeilzeichen, 5 m lang, Grundform 5, rechts ab, aus
weißer
thermoplastischer Masse -reflektierend-, 3 mm dick
aufgelegt,
herstellen.
Menge: 9,000 Stck

**07.30.0060 Pfeilzeichen, links und rechts ab, aus Thermoplastik herstellen**
Pfeilzeichen, 5 m lang, Grundform 6, links und rechts
ab, aus
weißer thermoplastischer Masse -reflektierend-, 3 mm
dick
aufgelegt, herstellen.
Menge: 1,000 Stck

#### Titel 07.40 Buchstaben und Ziffern

**07.40.0010 Buchstaben aus Thermoplastik herstellen**
Buchstaben, vorgefertigt aus Thermoplastik
-reflektierend-,
3 mm dick aufgelegt, herstellen.
Thermoplastik zur Erhöhung der Nachtsichtbarkeit
zusätzlich
mit zertifiziertem Nachstreumittel des Herstellers
verarbeiten
(Typ II).
Buchstabe: B
Höhe: 4000 mm
Farbe: RAL 9016 weiß
Hersteller:
'......................................................
...................................'
Materialbezeichnung:
'......................................................
...................................'
Menge: 1,000 Stck

**07.40.0020 Ziffern aus Thermoplastik herstellen**
Ziffern, vorgefertigt aus Thermoplastik
-reflektierend-, 3 mm
dick aufgelegt, herstellen.
Thermoplastik zur Erhöhung der Nachtsichtbarkeit
zusätzlich
mit zertifiziertem Nachstreumittel des Herstellers
verarbeiten
(Typ II).
Ziffer: 5 (1 Stck)
Ziffer: 4 (1 Stck)
Höhe: 4000 mm
Farbe: RAL 9016 weiß
Hersteller:
'......................................................
...................................'
Materialbezeichnung:
'......................................................
...................................'
Menge: 2,000 Stck

#### Titel 07.50 Radwegbeschichtung und Piktogramme

**07.50.0010 Untergrundvorbehandlung Asphalt**
Fläche für Beschichtung auf Anordnung des AG schonend
reinigen und trocknen; Maßnahmen zur
Haftungsverbesserung
gemäß Herstellervorgaben durchführen und ggfs.
Aufbringen
einer High-Solid-Farbe (zum Beispiel bei Rollplastik),
um ein
Durchbluten zu verhindern.
Kehrgut aufnehmen und fachgerecht entsorgen.
Abgerechnet wird die beschichtete Fläche [m²].
Übermessen werden:
- Aussparungen und Einbauten = 1 m² Einzelgröße
- Schienen, Fugen, Nähte
Menge: 270,000 m²

**07.50.0020 Beschichtung für Radwege herstellen**
Beschichtung für Radwege, Radfahrstreifen,
Schutzstreifen auf
der Fahrbahn randscharf herstellen. Losen Schmutz von
der zu
beschichtenden Fläche entfernen, Kehrgut aufnehmen und
fachgerecht entsorgen.
Markierungsstoffart:
Reibeplastik aus lösemittelfreiem, mehrkomponentigem,
reaktivem System aus zwei Komponenten, für die
Flächenbeschichtung dauerflexibel modifiziert
Farbe:
RAL 3020 - verkehrsrot (für Radwege auf der Fahrbahn)
Farbortbereich der roten Beschichtung gemäß den
Empfehlungen zur farblichen Ausführung roter
Einfärbungen
(Bundesanstalt für Straßenwesen, 2020)

Reibeplastik gegebenenfalls mit zusätzlichem
Nachstreumittel
Griffigkeit:
= 60 SRT (Griffigkeitsklasse S4, DIN EN 1436) im
Neuzustand;
= 55 SRT-Einheiten (Griffigkeitsklasse S3, DIN EN
1436) im
Gebrauchszustand (im Sinne der ZTV M)

Beschichtung auf Asphaltdeckschichten aus Asphaltbeton,
Splittmastixasphalt und Gussasphalt oder Beton:
Breite der Beschichtung: i. M. 130 cm
Schichtdicke: mindestens 3 mm
Hersteller:
'......................................................
...................................'
Materialbezeichnung:
'......................................................
...................................'

Schächte, Schieber und Einbauten sind zu schützen und
von
der Beschichtung auszunehmen.

Abgerechnet wird die beschichtete Fläche [m²].
Übermessen werden:
- Aussparungen und Einbauten = 1 m² Einzelgröße
- Schienen, Fugen, Nähte

Reibeplastik gleichmäßig verteilt aufbringen,
einschließlich
Vormarkierung. Die neue Markierung muss nach dem
Erhärten
sofort befahrbar sein.

Bereich:
Radwege, Radfahrstreifen und Schutzstreifen nach
Angaben
des AG bzw. gemäß Markierungsplan beschichten.
Die Ausführung erfolgt in drei Bauphasen.
Die Gesamtfläche setzt sich aus nicht zusammenhängenden
Einzelflächen unterschiedlicher Größen zusammen.
Menge: 270,000 m²

**07.50.0030 Piktogramm, Fahrrad, 1300 x 1000 mm, aus Thermoplastik herstellen**
Piktogramme, Fahrradsymbol gemäß RMS, linksweisend und
rechtsweisend, vorgefertigt aus Thermoplastik
-reflektierend-,
3 mm dick aufgelegt, auf der Radwegbeschichtung
herstellen.
Thermoplastik zur Erhöhung der Nachtsichtbarkeit
zusätzlich
mit zertifiziertem Nachstreumittel des Herstellers
verarbeiten
(Typ II).
Größe: 1300 x 1000 mm
Farbe: RAL 9016 weiß
Hersteller:
'......................................................
...................................'
Materialbezeichnung:
'......................................................
...................................'
Menge: 10,000 Stck

**07.50.0040 Piktogramm, Fahrrad, 800 x 900 mm, aus Thermoplastik herstellen**
Piktogramme, Fahrradsymbol gemäß RMS, linksweisend,
vorgefertigt aus Thermoplastik -reflektierend-,
3 mm dick aufgelegt, auf der Radwegbeschichtung
herstellen.
Thermoplastik zur Erhöhung der Nachtsichtbarkeit
zusätzlich
mit zertifiziertem Nachstreumittel des Herstellers
verarbeiten
(Typ II).
Größe: 800 x 900 mm
Farbe: RAL 9016 weiß
Hersteller:
'......................................................
...................................'
Materialbezeichnung:
'......................................................
...................................'
Menge: 10,000 Stck

USt %: 19,00
